# Anclaje químico estructural sobre concreto, mediante ampolla química

- Propiedad del archivo: CYPE Ingenieros S.A.
- Formato: FIEBDC-3/2016
- Programa: Generador de precios de la construcción. CYPE Ingenieros, S.A.
- Fecha: 03/04/2024
- Ámbito geográfico: Perú
- Divisa: PEN
- Costes indirectos: 3 %
- Gastos generales: 13 %
- Beneficio industrial: 6 %
- IVA: 18 %

## E Estructuras

### EH Concreto armado

#### EHW Anclajes estructurales

**EHW011** Ud Anclaje químico estructural sobre concreto, mediante ampolla química.
Anclaje químico estructural realizado sobre concreto de resistencia característica mínima 20 N/mm², mediante perforación de 14 mm de diámetro y 225 mm de profundidad en cuyo interior se alojará una ampolla de resina de viniléster libre de estireno, con arena de cuarzo o corindón y posterior inserción de varilla roscada con tuerca y arandela de acero galvanizado calidad 5.8, según ISO 898-1, de 12 mm de diámetro y 250 mm de longitud.
Incluye: Replanteo de la posición del anclaje. Ejecución de la perforación. Limpieza del polvo resultante. Inserción de la ampolla. Introducción del elemento de fijación. Aplicación del par de apriete con llave dinamométrica. Limpieza de los restos sobrantes.
Criterio de medición de proyecto: Número de unidades previstas, según documentación gráfica de Proyecto.
Criterio de medición de obra: Se medirá el número de unidades realmente ejecutadas según especificaciones de Proyecto.

| Código | Ud | Descripción | Rendimiento | Precio | Importe |
|---|---|---|---|---|---|
| mt26reh102c | Ud | Ampolla de resina de viniléster de alta resistencia, libre de estireno, de 12 mm de diámetro, a base de metacrilato de uretano, endurecedor y arena de cuarzo o corindón, para la ejecución de anclajes químicos estructurales. (material) | 1 | 10.81 | 10.810 |
| mt26reh305ci | Ud | Anclaje compuesto por varilla roscada de acero galvanizado calidad 5.8, según ISO 898-1 de 12 mm de diámetro, y 250 mm de longitud, tuerca y arandela, para fijaciones sobre estructuras de concreto. (material) | 1 | 8.55 | 8.550 |
| mo020 | h | Operario de construcción. (mano de obra) | 0.142 | 31.29 | 4.443 |
| mo112 | h | Peón especializado de construcción. (mano de obra) | 0.142 | 21.26 | 3.019 |
| % | % | Herramientas | 2 % | 26.822 | 0.536 |
|  |  | Costes directos |  |  | 27.358 |

Residuos:
- colocación: mt26reh305ci; factor de residuo 0.0188009

## Recursos

**mt26reh305ci** Ud Anclaje compuesto por varilla roscada de acero galvanizado calidad 5.8
Datos técnicos: Coste energético 7.969 MJ; Emisión de CO2 0.686 kg; Código LER 17 04 05; Masa del elemento 0.221 kg; Volumen 0.000105 m3
Residuos:
- embalaje: re170203 Plástico. (componente de residuo); rendimiento 0.025 kg; Código LER 17 02 03; Masa del elemento 1 kg; Volumen 0.001667 m3
