# Anclaje mecánico por atornillado, sobre elemento de concreto

- Propiedad del archivo: CYPE Ingenieros S.A.
- Formato: FIEBDC-3/2016
- Programa: Generador de precios de la construcción. CYPE Ingenieros, S.A.
- Fecha: 03/04/2024
- Ámbito geográfico: Perú
- Divisa: PEN
- Costes indirectos: 3 %
- Gastos generales: 13 %
- Beneficio industrial: 6 %
- IVA: 18 %

## E Estructuras

### EH Concreto armado

#### EHW Anclajes estructurales

**EHW025** Ud Anclaje mecánico por atornillado, sobre elemento de concreto.
Anclaje mecánico tipo tornillo de cabeza hexagonal con arandela, con rosca externa, de acero galvanizado, 6x35 M8/16, de 6 mm de diámetro, 35 mm de longitud, rosca M8 y 16 mm de longitud de rosca, atornillado directamente en la perforación de 6 mm de diámetro y 45 mm de profundidad mínima, realizada mediante taladro con martillo percutor y broca, sobre elemento fisurado o no fisurado, de concreto de 20 N/mm² de resistencia característica mínima y 50 N/mm² de resistencia característica máxima.
Incluye: Replanteo de la posición del anclaje. Ejecución de la perforación. Limpieza del polvo resultante. Colocación del tornillo y atornillado del mismo. Enroscado de la pieza a fijar. Limpieza de los restos sobrantes.
Criterio de medición de proyecto: Número de unidades previstas, según documentación gráfica de Proyecto.
Criterio de medición de obra: Se medirá el número de unidades realmente ejecutadas según especificaciones de Proyecto.

| Código | Ud | Descripción | Rendimiento | Precio | Importe |
|---|---|---|---|---|---|
| mt26ahi112a | Ud | Anclaje mecánico tipo tornillo de cabeza hexagonal con arandela, con rosca externa, de acero galvanizado, 6x35 M8/16, de 6 mm de diámetro, 35 mm de longitud, rosca M8 y 16 mm de longitud de rosca, para fijación sobre elementos de concreto, fisurados o no fisurados. (material) | 1 | 3.42 | 3.420 |
| mo020 | h | Operario de construcción. (mano de obra) | 0.091 | 31.29 | 2.847 |
| mo112 | h | Peón especializado de construcción. (mano de obra) | 0.091 | 21.26 | 1.935 |
| % | % | Herramientas | 2 % | 8.202 | 0.164 |
|  |  | Costes directos |  |  | 8.366 |

Residuos:
- colocación: mt26ahi112a; factor de residuo 0.01875

## Recursos

**mt26ahi112a** Ud Anclaje mecánico tipo tornillo de cabeza hexagonal con arandela
Datos técnicos: Coste energético 2.623 MJ; Emisión de CO2 0.141 kg; Código LER 17 04 05; Masa del elemento 0.008 kg; Volumen 0.000004 m3
Residuos:
- embalaje: re170203 Plástico. (componente de residuo); rendimiento 0.025 kg; Código LER 17 02 03; Masa del elemento 1 kg; Volumen 0.001667 m3
