# Anclaje químico estructural sobre concreto, mediante cápsula química

- Propiedad del archivo: CYPE Ingenieros S.A.
- Formato: FIEBDC-3/2016
- Programa: Generador de precios de la construcción. CYPE Ingenieros, S.A.
- Fecha: 25/10/2024
- Ámbito geográfico: Perú
- Divisa: PEN
- Costes indirectos: 3 %
- Gastos generales: 13 %
- Beneficio industrial: 6 %
- IVA: 18 %

## E Estructuras

### EH Concreto armado

#### EHW Anclajes estructurales

**EHW013** Ud Anclaje químico estructural sobre concreto, mediante cápsula química.
Anclaje químico estructural realizado en elemento de concreto de 110 mm de espesor mínimo, formado por una perforación de 10 mm de diámetro y 80 mm de profundidad, realizada mediante taladro con martillo percutor y broca, inserción en la perforación de cápsula de resinas de metacrilato de uretano, M8x80, de 8 mm de diámetro y 80 mm de longitud y posterior introducción, mediante atornillador, de elemento de fijación compuesto por varilla roscada con extremo inferior biselado a 45°, de acero galvanizado calidad 5.8, según ISO 898-1, de 8 mm de diámetro y 80 mm de longitud, tuerca y arandela.
Incluye: Replanteo de la posición del anclaje. Ejecución de la perforación. Limpieza del polvo resultante. Inserción de la cápsula química. Introducción del elemento de fijación. Aplicación del par de apriete con llave dinamométrica. Limpieza de los restos sobrantes.
Criterio de medición de proyecto: Número de unidades previstas, según documentación gráfica de Proyecto.
Criterio de medición de obra: Se medirá el número de unidades realmente ejecutadas según especificaciones de Proyecto.

| Código | Ud | Descripción | Rendimiento | Precio | Importe |
|---|---|---|---|---|---|
| mt26phi200a | Ud | Cápsula de resinas de metacrilato de uretano, M8x80, de 8 mm de diámetro y 80 mm de longitud, para la ejecución de anclajes químicos estructurales. (material) | 1 | 18.93 | 18.930 |
| mt26phi500bb | Ud | Elemento de fijación compuesto por varilla roscada con extremo inferior biselado a 45°, de acero galvanizado calidad 5.8, según ISO 898-1, de 8 mm de diámetro y 80 mm de longitud, tuerca y arandela, para fijaciones sobre estructuras de concreto. (material) | 1 | 3.39 | 3.390 |
| mo020 | h | Operario de construcción. (mano de obra) | 0.129 | 31.48 | 4.061 |
| mo112 | h | Peón especializado de construcción. (mano de obra) | 0.129 | 21.39 | 2.759 |
| % | % | Herramientas | 2 % | 29.140 | 0.583 |
|  |  | Costes directos |  |  | 29.723 |

Residuos:
- colocación: mt26phi500bb; factor de residuo 0.0188065

## Recursos

**mt26phi500bb** Ud Elemento de fijación compuesto por varilla roscada con extremo inferior biselado a 45°
Datos técnicos: Coste energético 3.200 MJ; Emisión de CO2 0.200 kg; Código LER 17 04 05; Masa del elemento 0.031 kg; Volumen 0.000015 m3
Residuos:
- embalaje: re170203 Plástico. (componente de residuo); rendimiento 0.025 kg; Código LER 17 02 03; Masa del elemento 1 kg; Volumen 0.001667 m3
