# Colocación de inyectores internos, en fisura de elemento de concreto

- Propiedad del archivo: CYPE Ingenieros S.A.
- Formato: FIEBDC-3/2016
- Programa: Generador de precios de la construcción. CYPE Ingenieros, S.A.
- Fecha: 29/08/2025
- Ámbito geográfico: Perú
- Divisa: PEN
- Costes indirectos: 3 %
- Gastos generales: 13 %
- Beneficio industrial: 6 %
- IVA: 18 %

## E Estructuras

### EH Concreto armado

#### EHY Reparaciones

**EHY064** m Colocación de inyectores internos, en fisura de elemento de concreto.
Colocación de inyectores internos de polietileno, en fisura de elemento de concreto, dentro de taladros de entre 6 y 25 mm de diámetro, secantes al plano de la fisura, realizados a tresbolillo cada 40 cm, y sellado superficial de la fisura con adhesivo tixotrópico de dos componentes a base de resina epoxi, a fin de evitar la fuga de la lechada durante el proceso de inyección.
Criterio de valoración económica: El precio no incluye la inyección de la resina.
Incluye: Sellado superficial de la fisura. Replanteo. Realización de los taladros. Introducción de los inyectores. Retirada de los inyectores. Eliminación del material de sellado sobrante.
Criterio de medición de proyecto: Longitud medida según documentación gráfica de Proyecto.
Criterio de medición de obra: Se medirá la longitud realmente ejecutada según especificaciones de Proyecto.

| Código | Ud | Descripción | Rendimiento | Precio | Importe |
|---|---|---|---|---|---|
| mt09reh123 | Ud | Inyector interno, de polietileno. (material) | 2.5 | 0.79 | 1.975 |
| mt09reh120a | kg | Adhesivo tixotrópico de dos componentes a base de resina epoxi, para la correcta unión entre el concreto fresco y el concreto endurecido o para mejorar la adherencia del concreto endurecido y el acero. (material) | 0.2 | 35.24 | 7.048 |
| mo020 | h | Operario de construcción. (mano de obra) | 0.572 | 32.86 | 18.796 |
| mo112 | h | Peón especializado de construcción. (mano de obra) | 0.572 | 22.33 | 12.773 |
| % | % | Herramientas | 2 % | 40.592 | 0.812 |
|  |  | Costes directos |  |  | 41.404 |

Residuos:
- colocación: mt09reh120a; factor de residuo 0.03

## Recursos

**mt09reh120a** kg Adhesivo tixotrópico de dos componentes a base de resina epoxi
Datos técnicos: Coste energético 86.761 MJ; Emisión de CO2 3.294 kg; Código LER 17 09 04; Masa del elemento 1 kg; Volumen 0.000667 m3
Residuos:
- embalaje: re170203 Plástico. (componente de residuo); rendimiento 0.003 kg; Código LER 17 02 03; Masa del elemento 1 kg; Volumen 0.001667 m3
