# Colocación de inyectores internos, en fisura de elemento de concreto

- Propiedad del archivo: CYPE Ingenieros S.A.
- Formato: FIEBDC-3/2016
- Programa: Generador de precios de la construcción. CYPE Ingenieros, S.A.
- Fecha: 05/11/2025
- Ámbito geográfico: Perú
- Divisa: PEN
- Costes indirectos: 3 %
- Gastos generales: 13 %
- Beneficio industrial: 6 %
- IVA: 18 %

## E Estructuras

### EH Concreto armado

#### EHY Reparaciones

**EHY064** m Colocación de inyectores internos, en fisura de elemento de concreto.
Colocación de inyectores internos de polietileno, en fisura de elemento de concreto, dentro de taladros de entre 6 y 25 mm de diámetro, secantes al plano de la fisura, realizados a tresbolillo cada 25 cm.
Criterio de valoración económica: El precio no incluye la inyección de la resina.
Incluye: Replanteo. Realización de los taladros. Introducción de los inyectores. Retirada de los inyectores.
Criterio de medición de proyecto: Longitud medida según documentación gráfica de Proyecto.
Criterio de medición de obra: Se medirá la longitud realmente ejecutada según especificaciones de Proyecto.

| Código | Ud | Descripción | Rendimiento | Precio | Importe |
|---|---|---|---|---|---|
| mt09reh123 | Ud | Inyector interno, de polietileno. (material) | 4 | 0.79 | 3.160 |
| mo020 | h | Operario de construcción. (mano de obra) | 0.56 | 32.86 | 18.402 |
| mo112 | h | Peón especializado de construcción. (mano de obra) | 0.56 | 22.33 | 12.505 |
| % | % | Herramientas | 2 % | 34.067 | 0.681 |
|  |  | Costes directos |  |  | 34.748 |
