# Reparación de bordes de junta, con mortero a base de resina epoxi

- Propiedad del archivo: CYPE Ingenieros S.A.
- Formato: FIEBDC-3/2016
- Programa: Generador de precios de la construcción. CYPE Ingenieros, S.A.
- Fecha: 25/10/2024
- Ámbito geográfico: Perú
- Divisa: PEN
- Costes indirectos: 3 %
- Gastos generales: 13 %
- Beneficio industrial: 6 %
- IVA: 18 %

## E Estructuras

### EH Concreto armado

#### EHY Reparaciones

**EHY044** m Reparación de bordes de junta, con mortero a base de resina epoxi.
Reparación de los bordes de junta de expansión de estructura de concreto, aplicando 1 kg/m de mortero de reparación de dos componentes a base de resina epoxi, tixotrópico y con altas resistencias mecánicas, con una resistencia a compresión a 28 días mayor o igual a 45 N/mm² y un módulo de elasticidad mayor o igual a 20000 N/mm², Euroclase F de reacción al fuego, previo picado de los bordes, y posterior aplicación de 0,1 kg/m de imprimación activa de dos componentes a base de resina epoxi, de color rojo, como puente de unión.
Incluye: Picado de los bordes de junta. Limpieza. Preparación de las mezclas. Aplicación de la lechada. Aplicación del mortero de reparación. Perfilado de bordes. Curado. Retirada y acopio de los restos generados. Carga manual de los restos generados sobre camión o contenedor.
Criterio de medición de proyecto: Longitud medida según documentación gráfica de Proyecto.
Criterio de medición de obra: Se medirá la longitud realmente ejecutada según especificaciones de Proyecto.

| Código | Ud | Descripción | Rendimiento | Precio | Importe |
|---|---|---|---|---|---|
| mt09reh040a | kg | Imprimación activa de dos componentes a base de resina epoxi, de color rojo, impermeable al agua, al oxígeno, a los cloruros y a los aceites, para la protección y pasivación de armaduras de acero, y como puente de unión entre mortero de reparación y concreto existente (material) | 0.1 | 29.85 | 2.985 |
| mt09reh170a | kg | Mortero de reparación de dos componentes a base de resina epoxi, tixotrópico y con altas resistencias mecánicas, con una resistencia a compresión a 28 días mayor o igual a 45 N/mm² y un módulo de elasticidad mayor o igual a 20000 N/mm², Euroclase F de reacción al fuego, para reparación estructural del concreto. (material) | 1 | 15.74 | 15.740 |
| mq05mai040 | h | Martillo eléctrico. (maquinaria) | 0.116 | 9.5 | 1.102 |
| mo020 | h | Operario de construcción. (mano de obra) | 0.243 | 31.48 | 7.650 |
| mo113 | h | Peón de construcción. (mano de obra) | 0.243 | 21.05 | 5.115 |
| % | % | Herramientas | 2 % | 32.592 | 0.652 |
|  |  | Costes directos |  |  | 33.244 |

Residuos:
- colocación: mt09reh040a; factor de residuo 0.03
- colocación: mt09reh170a; factor de residuo 0.041673

## Recursos

**mt09reh040a** kg Imprimación activa de dos componentes a base de resina epoxi
Datos técnicos: Coste energético 86.761 MJ; Emisión de CO2 3.294 kg; Código LER 17 09 04; Masa del elemento 1 kg; Volumen 0.000667 m3
Residuos:
- embalaje: re170203 Plástico. (componente de residuo); rendimiento 0.003 kg; Código LER 17 02 03; Masa del elemento 1 kg; Volumen 0.001667 m3

**mt09reh170a** kg Mortero de reparación de dos componentes a base de resina epoxi
Datos técnicos: Coste energético 2.251 MJ; Emisión de CO2 0.184 kg; Código LER 17 09 04; Masa del elemento 1 kg; Volumen 0.000667 m3
Residuos:
- embalaje: re170203 Plástico; rendimiento 0.003 kg
