# Tijeral de gran escuadría, de madera aserrada

- Propiedad del archivo: CYPE Ingenieros S.A.
- Formato: FIEBDC-3/2016
- Programa: Generador de precios de la construcción. CYPE Ingenieros, S.A.
- Fecha: 25/10/2024
- Ámbito geográfico: Perú
- Divisa: PEN
- Costes indirectos: 3 %
- Gastos generales: 13 %
- Beneficio industrial: 6 %
- IVA: 18 %

## E Estructuras

### EM Madera

#### EMC Tijerales para techos

**EMC025** m³ Tijeral de gran escuadría, de madera aserrada.
Tijeral de gran escuadría de 8 m de luz, pendiente 30%, formada por elementos de madera aserrada de pino, de 75x230 mm de sección, con acabado cepillado; conexiones con herrería de acero galvanizado tipo DX51D+Z275N y tornillos rosca-metal de acero cincado, para ensamble de estructuras de madera; separación entre tijerales hasta 5 m.
Incluye: Replanteo y marcado de ejes de apoyo en cabeza de muro o columna. Preparación de la superficie de apoyo. Replanteo y corte de tablones. Montaje del tijeral. Colocación y fijación provisional del tijeral. Aplomado y nivelación. Conexión del tijeral y su base de apoyo.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee101bi | m³ | Madera aserrada de pino para tijerales de gran escuadría, de hasta 5 m de longitud, de 75x230 mm de sección, con acabado cepillado. (material) | 1 | 1729.92 | 1729.920 |
| mt07emr511a | kg | Herrería de acero galvanizado tipo DX51D+Z275N y tornillos rosca-metal de acero cincado, para ensamble de estructuras de madera, para clases de servicio 1 y 2. (material) | 2.5 | 36.06 | 90.150 |
| mq07gte010b | h | Grúa autopropulsada de brazo telescópico con una capacidad de elevación de 20 t y 20 m de altura máxima de trabajo. (maquinaria) | 5.448 | 193.39 | 1053.589 |
| mo048 | h | Operario en estructura de madera. (mano de obra) | 30.774 | 32.76 | 1008.156 |
| mo095 | h | Oficial en estructura de madera. (mano de obra) | 11.018 | 22.73 | 250.439 |
| % | % | Herramientas | 2 % | 4132.254 | 82.645 |
|  |  | Costes directos |  |  | 4214.899 |

Residuos:
- colocación: mt07mee101bi; factor de residuo 0.0015
- colocación: mt07emr511a; factor de residuo 0.0045

## Recursos

**mt07mee101bi** m³ Madera aserrada de pino para tijerales de gran escuadría
Datos técnicos: Coste energético 17005.075 MJ; Emisión de CO2 -501.408 kg; Código LER 17 02 01; Masa del elemento 380 kg; Volumen 0.345455 m3
Residuos:
- embalaje: re170203 Plástico. (componente de residuo); rendimiento 0.04 kg; Código LER 17 02 03; Masa del elemento 1 kg; Volumen 0.001667 m3

**mt07emr511a** kg Herrería de acero galvanizado tipo DX51D+Z275N y tornillos rosca-metal de acero cincado
Datos técnicos: Coste energético 25.100 MJ; Emisión de CO2 2.560 kg; Código LER 17 04 05; Masa del elemento 1 kg; Volumen 0.000476 m3
