# Refuerzo de columna o viga de madera, mediante chapas y pernos metálicos

- Propiedad del archivo: CYPE Ingenieros S.A.
- Formato: FIEBDC-3/2016
- Programa: Generador de precios de la construcción. CYPE Ingenieros, S.A.
- Fecha: 25/10/2024
- Ámbito geográfico: Perú
- Divisa: PEN
- Costes indirectos: 3 %
- Gastos generales: 13 %
- Beneficio industrial: 6 %
- IVA: 18 %

## E Estructuras

### EM Madera

#### EMZ Refuerzos

**EMZ010** m Refuerzo de columna o viga de madera, mediante chapas y pernos metálicos.
Refuerzo de viga de madera, de 10x10 cm de sección, mediante la colocación en cada una de sus caras mayores de una pletina de A 572 Grado 42, de 6 mm de espesor y 47,1 kg/m², fijada a la madera con 2 pernos metálicos pasantes, con tuerca y arandela, atornillados con llave dinamométrica para la regulación del par de apriete.
Incluye: Limpieza y preparación del plano de apoyo del refuerzo. Replanteo de la posición del refuerzo y los pernos. Ejecución de los taladros pasantes. Colocación y fijación provisional de las pletinas. Colocación de los pernos con sus tuercas. Limpieza.
Criterio de medición de proyecto: Longitud medida según documentación gráfica de Proyecto.
Criterio de medición de obra: Se medirá la longitud realmente ejecutada según especificaciones de Proyecto.

| Código | Ud | Descripción | Rendimiento | Precio | Importe |
|---|---|---|---|---|---|
| mt07ala001r | kg | Pletina de acero laminado A 572 Grado 50, según ASTM A 572, para aplicaciones estructurales. Trabajada y montada en taller, para colocar con uniones atornilladas en obra. (material) | 9.42 | 9.48 | 89.302 |
| mt07aav030b | m | Perno roscado de acero cincado 8,8 según ISO 898-1, de 16 mm de diámetro. (material) | 0.22 | 46.03 | 10.127 |
| mt07aav040b | Ud | Tuerca y arandela de acero cincado 8,8 según ISO 898-2, de 16 mm de diámetro. (material) | 4 | 2.61 | 10.440 |
| mo058 | h | Oficial carpintero. (mano de obra) | 0.16 | 21.99 | 3.518 |
| mo047 | h | Operario en estructura metálica. (mano de obra) | 0.251 | 32.76 | 8.223 |
| mo094 | h | Oficial en estructura metálica. (mano de obra) | 0.376 | 22.73 | 8.546 |
| mo020 | h | Operario de construcción. (mano de obra) | 0.272 | 31.48 | 8.563 |
| mo113 | h | Peón de construcción. (mano de obra) | 0.12 | 21.05 | 2.526 |
| % | % | Herramientas | 2 % | 141.245 | 2.825 |
|  |  | Costes directos |  |  | 144.070 |

Residuos:
- colocación: mt07ala001r; factor de residuo 0.0045
- colocación: mt07aav030b Perno roscado de acero cincado 8,8 según ISO 898-1, de 16 mm de diámetro; factor de residuo 0.0148709
- colocación: mt07aav040b Tuerca y arandela de acero cincado 8,8 según ISO 898-2, de 16 mm de diámetro; factor de residuo 0.02

## Recursos

**mt07ala001r** kg Pletina de acero laminado A 572 Grado 50
Datos técnicos: Coste energético 9.830 MJ; Emisión de CO2 0.510 kg; Código LER 17 04 05; Masa del elemento 1 kg; Volumen 0.000476 m3

**mt07aav030b** m Perno roscado de acero cincado 8,8 según ISO 898-1, de 16 mm de diámetro
Datos técnicos: Coste energético 96.924 MJ; Emisión de CO2 5.029 kg; Código LER 17 04 05; Masa del elemento 9.86 kg; Volumen 0.004695 m3

**mt07aav040b** Ud Tuerca y arandela de acero cincado 8,8 según ISO 898-2, de 16 mm de diámetro
Datos técnicos: Coste energético 4.388 MJ; Emisión de CO2 0.222 kg; Código LER 17 04 05; Masa del elemento 0.2 kg; Volumen 0.000095 m3
Residuos:
- embalaje: re170203 Plástico. (componente de residuo); rendimiento 0.025 kg; Código LER 17 02 03; Masa del elemento 1 kg; Volumen 0.001667 m3
