# Tramo de escalera prefabricado

- Propiedad del archivo: CYPE Ingenieros S.A.
- Formato: FIEBDC-3/2016
- Programa: Generador de precios de la construcción. CYPE Ingenieros, S.A.
- Fecha: 25/10/2024
- Ámbito geográfico: Perú
- Divisa: PEN
- Costes indirectos: 3 %
- Gastos generales: 13 %
- Beneficio industrial: 6 %
- IVA: 18 %

## E Estructuras

### EP Concreto prefabricado

#### EPE Escaleras

**EPE010** m² Tramo de escalera prefabricado.
Tramo de escalera prefabricado de concreto armado o pretensado, fck=35 N/mm², con escalones de 35x17 cm como máximo, y superficie superior acabada con corindón.
Incluye: Replanteo de las losas sobre las vigas o muros. Izado y presentación de las losas mediante grúa. Ajuste a su posición correcta y nivelación. Formación de la unión con los elementos de apoyo. Llenado y sellado de juntas. Montaje y desmontaje de apeos complementarios.
Criterio de medición de proyecto: Superficie medida por su intradós en verdadera magnitud, según documentación gráfica de Proyecto.
Criterio de medición de obra: Se medirá, en verdadera magnitud, por el intradós, la superficie realmente ejecutada según especificaciones de Proyecto.

| Código | Ud | Descripción | Rendimiento | Precio | Importe |
|---|---|---|---|---|---|
| mt07gpf020 | m² | Tramo de escalera prefabricado de concreto armado o pretensado, fck=35 N/mm², con escalones de 35x17 cm como máximo, y superficie superior acabada con corindón. (material) | 1 | 256.23 | 256.230 |
| mq07gte010b | h | Grúa autopropulsada de brazo telescópico con una capacidad de elevación de 20 t y 20 m de altura máxima de trabajo. (maquinaria) | 0.29 | 193.39 | 56.083 |
| mo046 | h | Operario en estructura prefabricada de concreto. (mano de obra) | 0.532 | 32.76 | 17.428 |
| mo093 | h | Oficial en estructura prefabricada de concreto. (mano de obra) | 0.532 | 22.73 | 12.092 |
| % | % | Herramientas | 2 % | 341.833 | 6.837 |
|  |  | Costes directos |  |  | 348.670 |

Residuos:
- colocación: mt07gpf020; factor de residuo 0.0084

## Recursos

**mt07gpf020** m² Tramo de escalera prefabricado de concreto armado o pretensado
Datos técnicos: Coste energético 553.225 MJ; Emisión de CO2 50.279 kg; Código LER 17 01 01; Masa del elemento 336 kg; Volumen 0.224 m3
Residuos:
- embalaje: re170201 Madera. (componente de residuo); rendimiento 0.841 kg; Código LER 17 02 01; Masa del elemento 1 kg; Volumen 0.000909 m3
- embalaje: re170203 Plástico. (componente de residuo); rendimiento 0.3 kg; Código LER 17 02 03; Masa del elemento 1 kg; Volumen 0.001667 m3
