# Dintel prefabricado, de concreto pretensado, imitación madera

- Propiedad del archivo: CYPE Ingenieros S.A.
- Formato: FIEBDC-3/2016
- Programa: Generador de precios de la construcción. CYPE Ingenieros, S.A.
- Fecha: 03/04/2024
- Ámbito geográfico: Perú
- Divisa: PEN
- Costes indirectos: 3 %
- Gastos generales: 13 %
- Beneficio industrial: 6 %
- IVA: 18 %

## F Fachadas y tabiques

### FC Dinteles, cargaderos y cajones de persiana

#### FCH Prefabricados de concreto

**FCH080** Ud Dintel prefabricado, de concreto pretensado, imitación madera.
Dintel prefabricado de concreto pretensado, de 16x19x350 cm, con barras de acero para pretensar, de 5 mm de diámetro, con un momento flector máximo de 30 kN·m, acabado imitación madera, con una mano de lasur, apoyado sobre una capa de mortero de cemento, confeccionado en obra, dosificación 1:5 Incluye: Limpieza y preparación del plano de apoyo. Replanteo y marcado de ejes de apoyo en el hueco de paso. Colocación del dintel.
Criterio de medición de proyecto: Número de unidades previstas, según documentación gráfica de Proyecto.
Criterio de medición de obra: Se medirá el número de unidades realmente ejecutadas según especificaciones de Proyecto.

| Código | Ud | Descripción | Rendimiento | Precio | Importe |
|---|---|---|---|---|---|
| mt20dhp040sb | Ud | Dintel prefabricado de concreto pretensado, de 16x19x350 cm, con barras de acero para pretensar, de 5 mm de diámetro, con un momento flector máximo de 30 kN·m, acabado imitación madera, con una mano de lasur. (material) | 1 | 929.35 | 929.350 |
| mt08aaa010a | m³ | Agua. (material) | 0.006 | 4.66 | 0.028 |
| mt01arg005a | t | Arena de cantera, para mortero preparado en obra. (material) | 0.002 | 62.38 | 0.125 |
| mt08cem000b | kg | Cemento gris en sacos. (material) | 0.3 | 0.46 | 0.138 |
| mq06hor010 | h | Mezcladora de concreto eléctrica con una capacidad de amasado de 160 l. (maquinaria) | 0.006 | 10.4 | 0.062 |
| mo020 | h | Operario de construcción. (mano de obra) | 0.287 | 31.29 | 8.980 |
| mo113 | h | Peón de construcción. (mano de obra) | 0.574 | 20.92 | 12.008 |
| % | % | Herramientas | 2 % | 950.691 | 19.014 |
|  |  | Costes directos |  |  | 969.705 |

Residuos:
- colocación: mt20dhp040sb; factor de residuo 0.0233108
- colocación: mt01arg005a Arena de cantera, para mortero preparado en obra; factor de residuo 0.00501329
- colocación: mt08cem000b Cemento gris en sacos; factor de residuo 0.0063

## Recursos

**mt20dhp040sb** Ud Dintel prefabricado de concreto pretensado
Datos técnicos: Coste energético 549.456 MJ; Emisión de CO2 47.622 kg; Código LER 17 01 01; Masa del elemento 280 kg; Volumen 0.186667 m3
Residuos:
- embalaje: re170201 Madera. (componente de residuo); rendimiento 0.728 kg; Código LER 17 02 01; Masa del elemento 1 kg; Volumen 0.000909 m3
- embalaje: re170203 Plástico. (componente de residuo); rendimiento 0.286 kg; Código LER 17 02 03; Masa del elemento 1 kg; Volumen 0.001667 m3

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera; rendimiento 0.001 kg
- embalaje: re170203 Plástico; rendimiento 0.003 kg
