# Baranda de escalera, de acero

- Propiedad del archivo: CYPE Ingenieros S.A.
- Formato: FIEBDC-3/2016
- Programa: Generador de precios de la construcción. CYPE Ingenieros, S.A.
- Fecha: 25/10/2024
- Ámbito geográfico: Perú
- Divisa: PEN
- Costes indirectos: 3 %
- Gastos generales: 13 %
- Beneficio industrial: 6 %
- IVA: 18 %

## F Fachadas y tabiques

### FD Defensas

#### FDD Barandillas y pasamanos

**FDD100** m Baranda de escalera, de acero.
Baranda metálica de tubo hueco de acero laminado en frío de 90 cm de altura, con bastidor sencillo, formado por travesaño superior de 100x40x2 mm, que hace de pasamanos, y travesaño inferior de 80x40x2 mm; parantes verticales de 80x40x2 mm dispuestos cada 120 cm y barrotes verticales de 20x20x1 mm, colocados cada 12 cm y soldados entre sí, para escalera de ida y vuelta, de dos tramos rectos con descanso intermedio. Incluso patillas de anclaje para recibido en obra de albañilería con mortero de cemento, confeccionado en obra, dosificación 1:6. Elaborada en taller y montada en obra. Totalmente terminada y lista para pintar.
Incluye: Replanteo de los puntos de fijación. Aplomado y nivelación. Resolución de las uniones entre tramos. Resolución de las uniones al paramento.
Criterio de medición de proyecto: Longitud medida a ejes en verdadera magnitud, según documentación gráfica de Proyecto.
Criterio de medición de obra: Se medirá, en verdadera magnitud, a ejes, la longitud realmente ejecutada según especificaciones de Proyecto.

| Código | Ud | Descripción | Rendimiento | Precio | Importe |
|---|---|---|---|---|---|
| mt08aaa010a | m³ | Agua. (material) | 0.006 | 4.68 | 0.028 |
| mt01arg005a | t | Arena de cantera, para mortero preparado en obra. (material) | 0.013 | 62.49 | 0.812 |
| mt08cem000b | kg | Cemento gris en sacos. (material) | 2 | 0.47 | 0.940 |
| mt26dbe010c | m | Baranda metálica de tubo hueco de acero laminado en frío de 90 cm de altura, con bastidor sencillo formado por travesaño superior de 100x40x2 mm, que hace de pasamanos, y travesaño inferior de 80x40x2 mm; parantes verticales de 80x40x2 mm dispuestos cada 120 cm y barrotes verticales de 20x20x1 mm, colocados cada 12 cm y soldados entre sí, para una escalera de ida y vuelta, de dos tramos rectos con descanso intermedio. (material) | 1 | 311.84 | 311.840 |
| mq08sol020 | h | Equipo y elementos auxiliares para soldadura eléctrica. (maquinaria) | 0.116 | 10.37 | 1.203 |
| mq06hor010 | h | Mezcladora de concreto eléctrica con una capacidad de amasado de 160 l. (maquinaria) | 0.006 | 10.45 | 0.063 |
| mo020 | h | Operario de construcción. (mano de obra) | 0.454 | 31.48 | 14.292 |
| mo113 | h | Peón de construcción. (mano de obra) | 0.303 | 21.05 | 6.378 |
| mo018 | h | Operario carpintero metálico. (mano de obra) | 0.606 | 31.89 | 19.325 |
| mo059 | h | Oficial carpintero metálico. (mano de obra) | 0.303 | 21.9 | 6.636 |
| % | % | Herramientas | 2 % | 361.517 | 7.230 |
|  |  | Costes directos |  |  | 368.747 |

Residuos:
- colocación: mt01arg005a Arena de cantera, para mortero preparado en obra; factor de residuo 0.00501329
- colocación: mt08cem000b Cemento gris en sacos; factor de residuo 0.0063

## Recursos

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt26dbe010c** m Baranda metálica de tubo hueco de acero laminado en frío de 90 cm de altura
Datos técnicos: Coste energético 123.166 MJ; Emisión de CO2 6.389 kg
Residuos:
- embalaje: re170203 Plástico; rendimiento 0.003 kg
