# Baranda de hueco, de aluminio

- Propiedad del archivo: CYPE Ingenieros S.A.
- Formato: FIEBDC-3/2016
- Programa: Generador de precios de la construcción. CYPE Ingenieros, S.A.
- Fecha: 25/10/2024
- Ámbito geográfico: Perú
- Divisa: PEN
- Costes indirectos: 3 %
- Gastos generales: 13 %
- Beneficio industrial: 6 %
- IVA: 18 %

## F Fachadas y tabiques

### FD Defensas

#### FDD Barandillas y pasamanos

**FDD260** m Baranda de hueco, de aluminio.
Baranda de aluminio anodizado natural de 90 cm de altura, con bastidor sencillo, formado por travesaño superior que hace de pasamanos y travesaño inferior; parantes verticales dispuestos cada 100 cm y barrotes verticales colocados cada 10 cm, para hueco poligonal de losa. Incluso pletinas para fijación mediante atornillado en elemento de concreto con tarugos de expansión y tornillos de acero. Elaborada en taller y montada en obra.
Incluye: Replanteo de los puntos de fijación. Aplomado y nivelación. Resolución de las uniones entre tramos. Resolución de las uniones al paramento.
Criterio de medición de proyecto: Longitud medida a ejes en verdadera magnitud, según documentación gráfica de Proyecto.
Criterio de medición de obra: Se medirá, en verdadera magnitud, a ejes, la longitud realmente ejecutada según especificaciones de Proyecto.

| Código | Ud | Descripción | Rendimiento | Precio | Importe |
|---|---|---|---|---|---|
| mt26aaa023a | Ud | Anclaje mecánico con tarugo de expansión de acero galvanizado, tuerca y arandela. (material) | 2 | 5.04 | 10.080 |
| mt25dbe010f | m | Baranda de aluminio anodizado natural de 90 cm de altura, con bastidor sencillo formado por travesaño superior que hace de pasamanos y travesaño inferior; parantes verticales dispuestos cada 100 cm y barrotes verticales colocados cada 10 cm, para hueco poligonal de losa. (material) | 1 | 227.81 | 227.810 |
| mo011 | h | Operario de montaje. (mano de obra) | 0.794 | 32.35 | 25.686 |
| mo080 | h | Oficial de montaje. (mano de obra) | 0.5 | 21.86 | 10.930 |
| % | % | Herramientas | 2 % | 274.506 | 5.490 |
|  |  | Costes directos |  |  | 279.996 |

## Recursos

**mt26aaa023a** Ud Anclaje mecánico con tarugo de expansión de acero galvanizado, tuerca y arandela
Datos técnicos: Coste energético 0.725 MJ; Emisión de CO2 0.071 kg; Código LER 17 04 05; Masa del elemento 0.025 kg; Volumen 0.000012 m3
Residuos:
- embalaje: re150101 Envases de papel y cartón. (componente de residuo); rendimiento 0.002 kg; Código LER 15 01 01; Masa del elemento 1 kg; Volumen 0.001333 m3
- embalaje: re170203 Plástico. (componente de residuo); rendimiento 0.001 kg; Código LER 17 02 03; Masa del elemento 1 kg; Volumen 0.001667 m3

**mt25dbe010f** m Baranda de aluminio anodizado natural de 90 cm de altura
Datos técnicos: Coste energético 0.634 MJ; Emisión de CO2 0.031 kg
Residuos:
- embalaje: re170203 Plástico; rendimiento 0.006 kg
- embalaje: re170604 Materiales de aislamiento distintos de los especificados en los códigos 17 06 01 y 17 06 03. (componente de residuo); rendimiento 0.001 kg; Código LER 17 06 04; Masa del elemento 1 kg; Volumen 0.001667 m3
