# Encuentro de tabique interior con paneles de sectorización con paramento

- Propiedad del archivo: CYPE Ingenieros S.A.
- Formato: FIEBDC-3/2016
- Programa: Generador de precios de la construcción. CYPE Ingenieros, S.A.
- Fecha: 03/04/2024
- Ámbito geográfico: Perú
- Divisa: PEN
- Costes indirectos: 3 %
- Gastos generales: 13 %
- Beneficio industrial: 6 %
- IVA: 18 %

## F Fachadas y tabiques

### FI Tabiques ligeros

#### FIM Paneles de sectorización

**FIM011** m Encuentro de tabique interior con paneles de sectorización con paramento.
Encuentro de tabique interior con paneles de sectorización con paramento formado por: tira de lana mineral de 100 mm de anchura realizada a partir de panel rígido de lana mineral, de 30 mm de espesor, perfil angular de plancha de acero galvanizado, de 80x25 mm y 1,5 mm de espesor y pieza de remate de plancha plegada de acero prelacado, espesor 0,8 mm, desarrollo 300 mm y 2 pliegues. Incluso tornillería para la fijación de los perfiles metálicos.
Incluye: Replanteo y corte del aislamiento. Colocación del aislamiento. Colocación de perfil angular. Colocación del aislamiento. Colocación del perfil de remate.
Criterio de medición de proyecto: Longitud medida en verdadera magnitud, según documentación gráfica de Proyecto.
Criterio de medición de obra: Se medirá, en verdadera magnitud, la longitud realmente ejecutada según especificaciones de Proyecto.

| Código | Ud | Descripción | Rendimiento | Precio | Importe |
|---|---|---|---|---|---|
| mt16lra010a | m² | Panel rígido de lana mineral, no revestido, de 30 mm de espesor, resistencia térmica 0,85 m²K/W, conductividad térmica 0,035 W/(mK), Euroclase A1 de reacción al fuego, capacidad de absorción de agua a corto plazo <=1 kg/m² y factor de resistencia a la difusión del vapor de agua 1. (material) | 0.2 | 58.09 | 11.618 |
| mt12psg400d | m | Perfil angular de plancha de acero galvanizado, de 80x25 mm y 1,5 mm de espesor. (material) | 1 | 9.22 | 9.220 |
| mt20rca010ki | m | Pieza de remate de plancha plegada de acero prelacado, espesor 0,8 mm, desarrollo 300 mm y 2 pliegues. (material) | 1 | 17.06 | 17.060 |
| mt13pst100a | Ud | Tornillo autorroscante de cabeza avellanada, de acero galvanizado, de 6 mm de diámetro y 40 mm de longitud. (material) | 10 | 0.66 | 6.600 |
| mt07emr100aa | Ud | Tornillo estructural de acero cincado, con arandela, de 7,5 mm de diámetro y 60 mm de longitud, de cabeza hexagonal, para atornillar directamente sobre el taladro realizado en el concreto. (material) | 15 | 3.74 | 56.100 |
| mt12psg081j | Ud | Tornillo autoperforante rosca-metal 3,5x11 mm. (material) | 5 | 0.04 | 0.200 |
| mo053 | h | Operario en mamparas y sistemas de placas. (mano de obra) | 0.281 | 32.15 | 9.034 |
| mo100 | h | Oficial en mamparas y sistemas de placas. (mano de obra) | 0.281 | 21.72 | 6.103 |
| % | % | Herramientas | 2 % | 115.935 | 2.319 |
|  |  | Costes directos |  |  | 118.254 |

Residuos:
- colocación: mt16lra010a; factor de residuo 0.0414889
- colocación: mt12psg400d Perfil angular de plancha de acero galvanizado, de 80x25 mm y 1,5 mm de espesor; factor de residuo 0.0139962
- colocación: mt20rca010ki Pieza de remate de plancha plegada de acero prelacado, espesor 0,8 mm, desarrollo 300 mm y 2 pliegues; factor de residuo 0.00624306
- colocación: mt13pst100a Tornillo autorroscante de cabeza avellanada, de acero galvanizado, de 6 mm de diámetro y 40 mm de longitud; factor de residuo 0.00473684
- colocación: mt12psg081j Tornillo autoperforante rosca-metal 3,5x11 mm; factor de residuo 0.005

## Recursos

**mt16lra010a** m² Panel rígido de lana mineral
Datos técnicos: Coste energético 210.632 MJ; Emisión de CO2 5.528 kg; Código LER 17 06 04; Masa del elemento 3.6 kg; Volumen 0.006 m3
Residuos:
- embalaje: re170203 Plástico. (componente de residuo); rendimiento 0.027 kg; Código LER 17 02 03; Masa del elemento 1 kg; Volumen 0.001667 m3

**mt12psg400d** m Perfil angular de plancha de acero galvanizado, de 80x25 mm y 1,5 mm de espesor
Datos técnicos: Coste energético 16.180 MJ; Emisión de CO2 1.216 kg; Código LER 17 04 05; Masa del elemento 0.53 kg; Volumen 0.000252 m3
Residuos:
- embalaje: re170203 Plástico; rendimiento 0.006 kg

**mt20rca010ki** m Pieza de remate de plancha plegada de acero prelacado, espesor 0,8 mm, desarrollo 300 mm y 2 pliegues
Datos técnicos: Coste energético 19.172 MJ; Emisión de CO2 0.993 kg; Código LER 17 04 05; Masa del elemento 1.872 kg; Volumen 0.000891 m3
Residuos:
- embalaje: re170203 Plástico; rendimiento 0.008 kg

**mt13pst100a** Ud Tornillo autorroscante de cabeza avellanada, de acero galvanizado, de 6 mm de diámetro y 40 mm de longitud
Datos técnicos: Coste energético 0.197 MJ; Emisión de CO2 0.021 kg; Código LER 17 04 05; Masa del elemento 0.0076 kg; Volumen 0.000004 m3
Residuos:
- embalaje: re150101 Envases de papel y cartón. (componente de residuo); rendimiento 0.001 kg; Código LER 15 01 01; Masa del elemento 1 kg; Volumen 0.001333 m3

**mt12psg081j** Ud Tornillo autoperforante rosca-metal 3,5x11 mm
Datos técnicos: Coste energético 0.010 MJ; Emisión de CO2 0.001 kg; Código LER 17 04 05; Masa del elemento 0.001 kg
Residuos:
- embalaje: re150101 Envases de papel y cartón; rendimiento 0.001 kg
