# Revestimiento de frente de losa con plaquetas cerámicas cara vista con aislamiento incorporado

- Propiedad del archivo: CYPE Ingenieros S.A.
- Formato: FIEBDC-3/2016
- Programa: Generador de precios de la construcción. CYPE Ingenieros, S.A.
- Fecha: 03/04/2024
- Ámbito geográfico: Perú
- Divisa: PEN
- Costes indirectos: 3 %
- Gastos generales: 13 %
- Beneficio industrial: 6 %
- IVA: 18 %

## F Fachadas y tabiques

### FR Frentes de losa

#### FRC De piezas cerámicas

**FRC016** m Revestimiento de frente de losa con plaquetas cerámicas cara vista con aislamiento incorporado.
Revestimiento de frente de losa de 30 cm de canto, con paneles aislantes prefabricados compuestos de plaquetas cerámicas de gres, color rojo, unidas a un panel rígido de poliestireno extruido, de 30 mm de espesor. COLOCACIÓN: con adhesivo cementoso mejorado, C2 TE S2, altamente deformable, con deslizamiento reducido y tiempo abierto ampliado. REJUNTADO: con mortero, tipo CG2. Incluso plaquetas individuales de unión entre paneles prefabricados y adhesivo de caucho de silicona para sellado de juntas.
Incluye: Corte y preparación de los paneles prefabricados. Colocación y fijación de los paneles prefabricados sobre el paramento. Sellado de las juntas entre paneles. Colocación de las plaquetas de ajuste y de las piezas especiales. Rejuntado de las plaquetas. Limpieza del paramento.
Criterio de medición de proyecto: Longitud medida por su mayor desarrollo lineal, según documentación gráfica de Proyecto.
Criterio de medición de obra: Se medirá, por su mayor desarrollo lineal, la longitud realmente ejecutada según especificaciones de Proyecto, incluyendo la longitud que pudiera perderse en ingletes.

| Código | Ud | Descripción | Rendimiento | Precio | Importe |
|---|---|---|---|---|---|
| mt12ppg010a | Ud | Panel prefabricado de 1240x600x48 mm, compuesto de plaquetas cerámicas de gres, según ISO 10545-11, color rojo, unidas a un panel rígido de poliestireno extruido, de 30 mm de espesor, resistencia a compresión >= 300 kPa, resistencia térmica 0,9 m²K/W, conductividad térmica 0,034 W/(mK), Euroclase E de reacción al fuego, incluso dispositivos auxiliares de fijación y plaquetas individuales. (material) | 0.403 | 181.25 | 73.044 |
| mt09mcp100j | kg | Adhesivo cementoso mejorado, C2 TE S2, altamente deformable, con deslizamiento reducido y tiempo abierto ampliado, color blanco, de un solo componente a base de cemento de alta resistencia, agregados seleccionados, aditivos y resinas sintéticas, para la colocación en capa fina de todo tipo de piezas cerámicas en paramentos verticales exteriores y veredas. (material) | 0.24 | 3.88 | 0.931 |
| mt09mcr100a | kg | Mortero, tipo CG2, para juntas de 5 a 30 mm, compuesto por cementos de alta resistencia, agregados seleccionados, pigmentos y aditivos específicos. (material) | 0.255 | 3.29 | 0.839 |
| mt12ppg110 | Ud | Cartucho de 310 cm³ de adhesivo de caucho de silicona. (material) | 0.05 | 25.45 | 1.273 |
| mo052 | h | Operario en sistemas de fachadas prefabricadas. (mano de obra) | 0.258 | 32.15 | 8.295 |
| mo099 | h | Oficial en sistemas de fachadas prefabricadas. (mano de obra) | 0.258 | 21.72 | 5.604 |
| % | % | Herramientas | 2 % | 89.986 | 1.800 |
|  |  | Costes directos |  |  | 91.786 |

Residuos:
- colocación: mt12ppg010a; factor de residuo 0.0147
- colocación: mt09mcp100j; factor de residuo 0.067469
- colocación: mt09mcr100a; factor de residuo 0.068769
- colocación: mt12ppg110 Cartucho de 310 cm³ de adhesivo de caucho de silicona; factor de residuo 0.06

## Recursos

**mt12ppg010a** Ud Panel prefabricado de 1240x600x48 mm
Datos técnicos: Coste energético 476.760 MJ; Emisión de CO2 21.763 kg; Código LER 17 01 03; Masa del elemento 34.26 kg; Volumen 0.027408 m3
Residuos:
- embalaje: re170201 Madera. (componente de residuo); rendimiento 0.017 kg; Código LER 17 02 01; Masa del elemento 1 kg; Volumen 0.000909 m3
- embalaje: re170203 Plástico. (componente de residuo); rendimiento 0.001 kg; Código LER 17 02 03; Masa del elemento 1 kg; Volumen 0.001667 m3

**mt09mcp100j** kg Adhesivo cementoso mejorado
Datos técnicos: Coste energético 3.871 MJ; Emisión de CO2 0.344 kg; Código LER 17 09 04; Masa del elemento 1 kg; Volumen 0.000667 m3
Residuos:
- embalaje: re170203 Plástico; rendimiento 0.003 kg

**mt09mcr100a** kg Mortero, tipo CG2
Datos técnicos: Coste energético 2.251 MJ; Emisión de CO2 0.184 kg; Código LER 17 09 04; Masa del elemento 1 kg; Volumen 0.000667 m3
Residuos:
- embalaje: re170203 Plástico; rendimiento 0.003 kg

**mt12ppg110** Ud Cartucho de 310 cm³ de adhesivo de caucho de silicona
Datos técnicos: Coste energético 87.088 MJ; Emisión de CO2 3.667 kg; Código LER 17 09 04; Masa del elemento 0.45 kg; Volumen 0.0003 m3
Residuos:
- embalaje: re170203 Plástico; rendimiento 0.1 kg
