# Perfil para junta de partición, de aluminio

- Propiedad del archivo: CYPE Ingenieros S.A.
- Formato: FIEBDC-3/2016
- Programa: Generador de precios de la construcción. CYPE Ingenieros, S.A.
- Fecha: 03/04/2024
- Ámbito geográfico: Perú
- Divisa: PEN
- Costes indirectos: 3 %
- Gastos generales: 13 %
- Beneficio industrial: 6 %
- IVA: 18 %

## H Remates y ayudas

### HD Perfiles decorativos

#### HDS Perfiles para juntas entre pavimentos

**HDS060** m Perfil para junta de partición, de aluminio.
Perfil en L para juntas de partición, de aluminio anodizado, de 25 mm de anchura, 15 mm de altura y 1,3 mm de espesor.
Incluye: Preparación de la superficie soporte. Replanteo. Corte y preparación. Nivelación. Colocación y fijación. Limpieza final.
Criterio de medición de proyecto: Longitud medida según documentación gráfica de Proyecto. No se ha incrementado el metrado por roturas y recortes, ya que en la descomposición se ha considerado un 5% más de piezas.
Criterio de medición de obra: Se medirá la longitud realmente ejecutada según especificaciones de Proyecto.

| Código | Ud | Descripción | Rendimiento | Precio | Importe |
|---|---|---|---|---|---|
| mt18jpc091de | m | Perfil en L para juntas de partición, de aluminio anodizado, de 25 mm de anchura, 15 mm de altura y 1,3 mm de espesor. (material) | 1.05 | 20.11 | 21.116 |
| mo023 | h | Operario colocador de pisos. (mano de obra) | 0.073 | 31.29 | 2.284 |
| % | % | Herramientas | 2 % | 23.400 | 0.468 |
|  |  | Costes directos |  |  | 23.868 |

Residuos:
- colocación: mt18jpc091de Perfil en L para juntas de partición, de aluminio anodizado, de 25 mm de anchura, 15 mm de altura y 1,3 mm de espesor; factor de residuo 0.048

## Recursos

**mt18jpc091de** m Perfil en L para juntas de partición, de aluminio anodizado, de 25 mm de anchura, 15 mm de altura y 1,3 mm de espesor
Datos técnicos: Coste energético 39.346 MJ; Emisión de CO2 2.962 kg; Código LER 17 04 02; Masa del elemento 0.34 kg; Volumen 0.000227 m3
Residuos:
- embalaje: re170203 Plástico. (componente de residuo); rendimiento 0.005 kg; Código LER 17 02 03; Masa del elemento 1 kg; Volumen 0.001667 m3
