# Remate de muro prefabricado, de concreto

- Propiedad del archivo: CYPE Ingenieros S.A.
- Formato: FIEBDC-3/2016
- Programa: Generador de precios de la construcción. CYPE Ingenieros, S.A.
- Fecha: 03/04/2024
- Ámbito geográfico: Perú
- Divisa: PEN
- Costes indirectos: 3 %
- Gastos generales: 13 %
- Beneficio industrial: 6 %
- IVA: 18 %

## H Remates y ayudas

### HR Remates de fachada

#### HRF Prefabricados de concreto

**HRF040** m Remate de muro prefabricado, de concreto.
Remate de muro prefabricado de concreto, con un ángulo de inclinación de 10°, de color gris, en piezas de 500x150x50 mm, con goterón, para cubrición de muros, y anclaje metálico de acero inoxidable en su cara inferior; recibida con mortero de cemento, confeccionado en obra, con aditivo hidrófugo, dosificación 1:4, sobre el que se introducen los anclajes metálicos; y rejuntado entre piezas y, en su caso, de las uniones con los muros con mortero de juntas especial para prefabricados de concreto. Incluso protector hidrófugo en base acuosa, para tratamiento superficial hidrofugante.
Incluye: Preparación de la superficie de apoyo. Replanteo de las piezas. Colocación, aplomado, nivelación y alineación de las piezas. Rejuntado y limpieza. Aplicación en dos capas del tratamiento superficial hidrofugante.
Criterio de medición de proyecto: Longitud medida a ejes, según documentación gráfica de Proyecto.
Criterio de medición de obra: Se medirá, a ejes, la longitud realmente ejecutada según especificaciones de Proyecto.

| Código | Ud | Descripción | Rendimiento | Precio | Importe |
|---|---|---|---|---|---|
| mt20ahp010a | m | Remate de muro prefabricado de concreto, con un ángulo de inclinación de 10°, de color gris, en piezas de 500x150x50 mm, con goterón, para cubrición de muros, y anclaje metálico de acero inoxidable en su cara inferior. (material) | 1.1 | 23.68 | 26.048 |
| mt08aaa010a | m³ | Agua. (material) | 0.006 | 4.66 | 0.028 |
| mt01arg005a | t | Arena de cantera, para mortero preparado en obra. (material) | 0.006 | 62.38 | 0.374 |
| mt08cem000b | kg | Cemento gris en sacos. (material) | 1.425 | 0.46 | 0.656 |
| mt08adt010 | kg | Aditivo hidrófugo para impermeabilización de morteros u concretos. (material) | 0.029 | 3.74 | 0.108 |
| mt09mcr235 | kg | Mortero de juntas para prefabricados de concreto y piedra artificial, compuesto de cemento, agregados, pigmentos y aditivos especiales. (material) | 0.011 | 7.47 | 0.082 |
| mt28pcs010a | l | Protector hidrófugo en base acuosa, incoloro, autolimpiable, repelente del agua y la suciedad, para tratamiento superficial hidrofugante, para aplicar con brocha sobre superficies de piedra natural o piedra artificial. (material) | 0.375 | 32.97 | 12.364 |
| mq06hor010 | h | Mezcladora de concreto eléctrica con una capacidad de amasado de 160 l. (maquinaria) | 0.006 | 10.4 | 0.062 |
| mo020 | h | Operario de construcción. (mano de obra) | 0.459 | 31.29 | 14.362 |
| mo113 | h | Peón de construcción. (mano de obra) | 0.502 | 20.92 | 10.502 |
| % | % | Herramientas | 2 % | 64.586 | 1.292 |
|  |  | Costes directos |  |  | 65.878 |

Residuos:
- colocación: mt20ahp010a; factor de residuo 0.0084
- colocación: mt01arg005a Arena de cantera, para mortero preparado en obra; factor de residuo 0.00501329
- colocación: mt08cem000b Cemento gris en sacos; factor de residuo 0.0063
- colocación: mt08adt010 Aditivo hidrófugo para impermeabilización de morteros u concretos; factor de residuo 0.055
- colocación: mt09mcr235; factor de residuo 0.035
- colocación: mt28pcs010a; factor de residuo 0.0390762

## Recursos

**mt20ahp010a** m Remate de muro prefabricado de concreto
Datos técnicos: Coste energético 3.179 MJ; Emisión de CO2 1.841 kg; Código LER 17 01 01; Masa del elemento 12.2 kg; Volumen 0.008133 m3
Residuos:
- embalaje: re170201 Madera. (componente de residuo); rendimiento 0.015 kg; Código LER 17 02 01; Masa del elemento 1 kg; Volumen 0.000909 m3
- embalaje: re170203 Plástico. (componente de residuo); rendimiento 0.008 kg; Código LER 17 02 03; Masa del elemento 1 kg; Volumen 0.001667 m3

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera; rendimiento 0.001 kg
- embalaje: re170203 Plástico; rendimiento 0.003 kg

**mt08adt010** kg Aditivo hidrófugo para impermeabilización de morteros u concretos
Datos técnicos: Coste energético 71.130 MJ; Emisión de CO2 2.824 kg; Código LER 17 09 04; Masa del elemento 1 kg; Volumen 0.000667 m3
Residuos:
- embalaje: re170203 Plástico; rendimiento 0.032 kg

**mt09mcr235** kg Mortero de juntas para prefabricados de concreto y piedra artificial
Datos técnicos: Coste energético 7.958 MJ; Emisión de CO2 0.580 kg; Código LER 17 09 04; Masa del elemento 1 kg; Volumen 0.000667 m3
Residuos:
- embalaje: re150101 Envases de papel y cartón; rendimiento 0.021 kg
- embalaje: re170201 Madera; rendimiento 0.006 kg
- embalaje: re170203 Plástico; rendimiento 0.009 kg

**mt28pcs010a** l Protector hidrófugo en base acuosa
Datos técnicos: Coste energético 0.564 MJ; Emisión de CO2 0.029 kg; Código LER 17 09 04; Masa del elemento 0.8 kg; Volumen 0.000533 m3
Residuos:
- embalaje: re150104 Envases metálicos. (componente de residuo); rendimiento 0.057 kg; Código LER 15 01 04; Masa del elemento 1 kg; Volumen 0.001667 m3
