# Recercado de hueco de fachada, de acero corten

- Propiedad del archivo: CYPE Ingenieros S.A.
- Formato: FIEBDC-3/2016
- Programa: Generador de precios de la construcción. CYPE Ingenieros, S.A.
- Fecha: 03/04/2024
- Ámbito geográfico: Perú
- Divisa: PEN
- Costes indirectos: 3 %
- Gastos generales: 13 %
- Beneficio industrial: 6 %
- IVA: 18 %

## H Remates y ayudas

### HR Remates de fachada

#### HRG De acero corten

**HRG060** Ud Recercado de hueco de fachada, de acero corten.
Recercado de hueco de fachada de plancha de acero con resistencia mejorada a la corrosión atmosférica (corten), S355J0WP, de 6 mm de espesor, de 150 mm de profundidad, para hueco de 1000 mm de anchura y 1500 mm de altura. Incluso tornillos para la fijación del recercado al paramento.
Incluye: Limpieza y preparación de la superficie soporte. Replanteo. Colocación y fijación.
Criterio de medición de proyecto: Número de unidades previstas, según documentación gráfica de Proyecto.
Criterio de medición de obra: Se medirá el número de unidades realmente ejecutadas según especificaciones de Proyecto.

| Código | Ud | Descripción | Rendimiento | Precio | Importe |
|---|---|---|---|---|---|
| mt20rac010l | kg | Plancha de acero con resistencia mejorada a la corrosión atmosférica (corten), S355J0WP, de 6 mm de espesor, con tornillos para la fijación al paramento. Elaboración en taller, con tratamiento previo de activación de la oxidación, tratamiento anticorrosión y tratamiento de protección para evitar la aparición de manchas de óxido en el paramento. (material) | 38.948 | 11.03 | 429.596 |
| mo018 | h | Operario carpintero metálico. (mano de obra) | 0.984 | 31.7 | 31.193 |
| mo059 | h | Oficial carpintero metálico. (mano de obra) | 0.984 | 21.77 | 21.422 |
| % | % | Herramientas | 2 % | 482.211 | 9.644 |
|  |  | Costes directos |  |  | 491.855 |

Residuos:
- colocación: mt20rac010l; factor de residuo 0.0045

## Recursos

**mt20rac010l** kg Plancha de acero con resistencia mejorada a la corrosión atmosférica (corten)
Datos técnicos: Coste energético 9.830 MJ; Emisión de CO2 0.510 kg; Código LER 17 04 05; Masa del elemento 1 kg; Volumen 0.000476 m3
