# Antena para recepción de emisiones terrenales

- Propiedad del archivo: CYPE Ingenieros S.A.
- Formato: FIEBDC-3/2016
- Programa: Generador de precios de la construcción. CYPE Ingenieros, S.A.
- Fecha: 03/04/2024
- Ámbito geográfico: Perú
- Divisa: PEN
- Costes indirectos: 3 %
- Gastos generales: 13 %
- Beneficio industrial: 6 %
- IVA: 18 %

## I Instalaciones

### IA Audiovisuales

#### IAA Red de cables coaxiales

**IAA034** Ud Antena para recepción de emisiones terrenales.
Antena exterior UHF para captación de señales de televisión analógica, televisión digital terrestre (TDT) y televisión de alta definición (HDTV) procedentes de emisiones terrenales, canales del 21 al 48, 19 dBi de ganancia con funcionamiento en modo pasivo, 45 dBi de ganancia con funcionamiento en modo activo, y relación D/A mayor de 25 dB. Incluso anclajes y cuantos accesorios sean necesarios para su correcta instalación.
Incluye: Replanteo.
Criterio de medición de proyecto: Número de unidades previstas, según documentación gráfica de Proyecto.
Criterio de medición de obra: Se medirá el número de unidades realmente ejecutadas según especificaciones de Proyecto.

| Código | Ud | Descripción | Rendimiento | Precio | Importe |
|---|---|---|---|---|---|
| mt40etv030s | Ud | Antena exterior UHF para captación de señales de televisión analógica, televisión digital terrestre (TDT) y televisión de alta definición (HDTV) procedentes de emisiones terrenales, canales del 21 al 48, 19 dBi de ganancia con funcionamiento en modo pasivo, 45 dBi de ganancia con funcionamiento en modo activo, y relación D/A mayor de 25 dB. (material) | 1 | 554.13 | 554.130 |
| mo001 | h | Operario instalador de telecomunicaciones. (mano de obra) | 0.662 | 32.15 | 21.283 |
| mo056 | h | Oficial instalador de telecomunicaciones. (mano de obra) | 0.662 | 21.68 | 14.352 |
| % | % | Herramientas | 2 % | 589.765 | 11.795 |
|  |  | Costes directos |  |  | 601.560 |

## Recursos

**mt40etv030s** Ud Antena exterior UHF para captación de señales de televisión analógica
Datos técnicos: Coste energético 245.566 MJ; Emisión de CO2 16.904 kg
Residuos:
- embalaje: re150101 Envases de papel y cartón. (componente de residuo); rendimiento 0.134 kg; Código LER 15 01 01; Masa del elemento 1 kg; Volumen 0.001333 m3
- embalaje: re170203 Plástico. (componente de residuo); rendimiento 0.067 kg; Código LER 17 02 03; Masa del elemento 1 kg; Volumen 0.001667 m3
