# Repartidor de fibra óptica

- Propiedad del archivo: CYPE Ingenieros S.A.
- Formato: FIEBDC-3/2016
- Programa: Generador de precios de la construcción. CYPE Ingenieros, S.A.
- Fecha: 03/04/2024
- Ámbito geográfico: Perú
- Divisa: PEN
- Costes indirectos: 3 %
- Gastos generales: 13 %
- Beneficio industrial: 6 %
- IVA: 18 %

## I Instalaciones

### IA Audiovisuales

#### IAO Red de cables de fibra óptica

**IAO024** Ud Repartidor de fibra óptica.
Repartidor PLC monomodo de 32 salidas, con conectores tipo SC/APC simple, para rango de longitud de onda de 1260 a 1650 nm de 17 dB de pérdidas de inserción.
Incluye: Colocación. Conexionado y comprobación de su correcto funcionamiento.
Criterio de medición de proyecto: Número de unidades previstas, según documentación gráfica de Proyecto.
Criterio de medición de obra: Se medirá el número de unidades realmente ejecutadas según especificaciones de Proyecto.

| Código | Ud | Descripción | Rendimiento | Precio | Importe |
|---|---|---|---|---|---|
| mt40fod050e | Ud | Repartidor PLC monomodo de 32 salidas, con conectores tipo SC/APC simple, para rango de longitud de onda de 1260 a 1650 nm de 17 dB de pérdidas de inserción. (material) | 1 | 775.22 | 775.220 |
| mo001 | h | Operario instalador de telecomunicaciones. (mano de obra) | 0.199 | 32.15 | 6.398 |
| mo056 | h | Oficial instalador de telecomunicaciones. (mano de obra) | 0.199 | 21.68 | 4.314 |
| % | % | Herramientas | 2 % | 785.932 | 15.719 |
|  |  | Costes directos |  |  | 801.651 |
