# Portero electrónico colectivo

- Propiedad del archivo: CYPE Ingenieros S.A.
- Formato: FIEBDC-3/2016
- Programa: Generador de precios de la construcción. CYPE Ingenieros, S.A.
- Fecha: 25/10/2024
- Ámbito geográfico: Perú
- Divisa: PEN
- Costes indirectos: 3 %
- Gastos generales: 13 %
- Beneficio industrial: 6 %
- IVA: 18 %

## I Instalaciones

### IA Audiovisuales

#### IAV Citofonía y video citofonía

**IAV021** Ud Portero electrónico colectivo.
Instalación de portero electrónico convencional para 10 viviendas compuesto de: placa exterior de calle convencional con 10 pulsadores de llamada, cierre superior e inferior, alimentador y 10 teléfonos. Incluso, abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de albañilería (paredes y techos). Resistencia a la compresión 320 N, resistencia al impacto 1 julio, temperatura de trabajo -5°C hasta 60°C, con grado de protección IP545, no propagador de la llama. (material) | 17 | 2.14 | 36.380 |
| mt40pga010 | m | Cable formado por conductores de cobre flexible de 8x0,22 mm², con aislamiento de PVC y vaina exterior de PVC blanco. (material) | 16 | 2.29 | 36.640 |
| mt40pea030c | m | Cable paralelo formado por conductores de cobre de 2x1,0 mm². (material) | 7 | 4.2 | 29.400 |
| mt40pge030f | Ud | Kit de portero electrónico compuesto por módulo compacto para audio con 10 pulsadores de llamada en dos columnas, módulo de sonido, cierre superior e inferior, caja de empotrar fuente de alimentación y 10 teléfonos con llamada electrónica. (material) | 1 | 1796.09 | 1796.090 |
| mt40pga062b | Ud | Visera, para módulo compacto. (material) | 1 | 161.81 | 161.810 |
| mt40pga050a | Ud | Abrepuertas eléctrico de corriente alterna. (material) | 1 | 91.12 | 91.120 |
| mo003 | h | Operario electricista. (mano de obra) | 26.084 | 32.35 | 843.817 |
| mo102 | h | Oficial electricista. (mano de obra) | 26.084 | 21.82 | 569.153 |
| % | % | Herramientas | 2 % | 3564.410 | 71.288 |
|  |  | Costes directos |  |  | 3635.698 |

Residuos:
- colocación: mt35aia010b; factor de residuo 0.0275
- colocación: mt40pga010 Cable formado por conductores de cobre flexible de 8x0,22 mm², con aislamiento de PVC y vaina exterior de PVC blanco; factor de residuo 0.0164968
- colocación: mt40pea030c Cable paralelo formado por conductores de cobre de 2x1,0 mm²; factor de residuo 0.0165169

## Recursos

**mt35aia010b** m Tubo curvable de PVC
Datos técnicos: Coste energético 15.501 MJ; Emisión de CO2 0.770 kg; Código LER 17 02 03; Masa del elemento 0.16 kg; Volumen 0.000267 m3

**mt40pga010** m Cable formado por conductores de cobre flexible de 8x0,22 mm², con aislamiento de PVC y vaina exterior de PVC blanco
Datos técnicos: Coste energético 0.614 MJ; Emisión de CO2 0.066 kg; Código LER 17 04 11; Masa del elemento 0.0157 kg; Volumen 0.00001 m3
Residuos:
- embalaje: re150101 Envases de papel y cartón. (componente de residuo); rendimiento 0.065 kg; Código LER 15 01 01; Masa del elemento 1 kg; Volumen 0.001333 m3

**mt40pea030c** m Cable paralelo formado por conductores de cobre de 2x1,0 mm²
Datos técnicos: Coste energético 0.691 MJ; Emisión de CO2 0.068 kg; Código LER 17 04 11; Masa del elemento 0.0178 kg; Volumen 0.000012 m3
Residuos:
- embalaje: re150101 Envases de papel y cartón; rendimiento 0.065 kg

**mt40pge030f** Ud Kit de portero electrónico compuesto por módulo compacto para audio con 10 pulsadores de llamada en dos columnas
Datos técnicos: Coste energético 395.429 MJ; Emisión de CO2 19.706 kg
Residuos:
- embalaje: re150101 Envases de papel y cartón; rendimiento 0.288 kg

**mt40pga062b** Ud Visera, para módulo compacto
Datos técnicos: Coste energético 0.133 MJ; Emisión de CO2 0.210 kg
Residuos:
- embalaje: re150101 Envases de papel y cartón; rendimiento 0.247 kg

**mt40pga050a** Ud Abrepuertas eléctrico de corriente alterna
Datos técnicos: Coste energético 2.890 MJ; Emisión de CO2 0.209 kg
Residuos:
- embalaje: re150101 Envases de papel y cartón; rendimiento 0.072 kg
