# Caja de conexiones Branch Box

- Propiedad del archivo: CYPE Ingenieros S.A.
- Formato: FIEBDC-3/2016
- Programa: Generador de precios de la construcción. CYPE Ingenieros, S.A.
- Fecha: 25/10/2024
- Ámbito geográfico: Perú
- Divisa: PEN
- Costes indirectos: 3 %
- Gastos generales: 13 %
- Beneficio industrial: 6 %
- IVA: 18 %

## I Instalaciones

### IB Sistemas de climatización

#### IBL Sistema VRF (Mitsubishi Electric)

**IBL682** Ud Caja de conexiones Branch Box.
Caja de conexiones Branch Box, para sistema aire-aire multi-split, con caudal variable de refrigerante, para gas R-410A, gama City Multi, modelo PAC-MK34BC "MITSUBISHI ELECTRIC", para conexión de unidad exterior de la serie Multi-S a 3 unidades interiores de las gamas doméstica y Mr. Slim, con válvula de expansión electrónica, alimentación monofásica a 230 V, peso 6,7 kg, dimensiones 450x170x280 mm.
Criterio de valoración económica: El precio no incluye el cableado eléctrico de alimentación.
Incluye: Replanteo. Colocación y fijación. Conexión a las líneas frigoríficas. Conexión a la red eléctrica.
Criterio de medición de proyecto: Número de unidades previstas, según documentación gráfica de Proyecto.
Criterio de medición de obra: Se medirá el número de unidades realmente ejecutadas según especificaciones de Proyecto.

| Código | Ud | Descripción | Rendimiento | Precio | Importe |
|---|---|---|---|---|---|
| mt42mee609a | Ud | Caja de conexiones Branch Box, para sistema aire-aire multi-split, con caudal variable de refrigerante, para gas R-410A, gama City Multi, modelo PAC-MK34BC "MITSUBISHI ELECTRIC", para conexión de unidad exterior de la serie Multi-S a 3 unidades interiores de las gamas doméstica y Mr. Slim, con válvula de expansión electrónica, alimentación monofásica a 230 V, peso 6,7 kg, dimensiones 450x170x280 mm. (material) | 1 | 4801.79 | 4801.790 |
| mo005 | h | Operario instalador de climatización. (mano de obra) | 0.662 | 32.35 | 21.416 |
| mo104 | h | Oficial instalador de climatización. (mano de obra) | 0.662 | 21.82 | 14.445 |
| % | % | Herramientas | 2 % | 4837.651 | 96.753 |
|  |  | Costes directos |  |  | 4934.404 |
