# Cable bus de comunicaciones

- Propiedad del archivo: CYPE Ingenieros S.A.
- Formato: FIEBDC-3/2016
- Programa: Generador de precios de la construcción. CYPE Ingenieros, S.A.
- Fecha: 03/04/2024
- Ámbito geográfico: Perú
- Divisa: PEN
- Costes indirectos: 3 %
- Gastos generales: 13 %
- Beneficio industrial: 6 %
- IVA: 18 %

## I Instalaciones

### IB Sistemas de climatización

#### IBY Sistema VRV (Daikin)

**IBY505** m Cable bus de comunicaciones.
Cable bus de comunicaciones, de manguera sin apantallar, de 2 hilos, de 1 mm² de sección por hilo, sin polaridad.
Criterio de valoración económica: El precio no incluye la canalización.
Incluye: Tendido del cable. Conexionado.
Criterio de medición de proyecto: Longitud medida según documentación gráfica de Proyecto.
Criterio de medición de obra: Se medirá la longitud realmente ejecutada según especificaciones de Proyecto.

| Código | Ud | Descripción | Rendimiento | Precio | Importe |
|---|---|---|---|---|---|
| mt42dai750a | m | Cable bus de comunicaciones, de manguera sin apantallar, de 2 hilos, de 1 mm² de sección por hilo, sin polaridad. (material) | 1 | 35.55 | 35.550 |
| mo005 | h | Operario instalador de climatización. (mano de obra) | 0.066 | 32.15 | 2.122 |
| mo104 | h | Oficial instalador de climatización. (mano de obra) | 0.066 | 21.68 | 1.431 |
| % | % | Herramientas | 2 % | 39.103 | 0.782 |
|  |  | Costes directos |  |  | 39.885 |

Residuos:
- colocación: mt42dai750a Cable bus de comunicaciones, de manguera sin apantallar, de 2 hilos, de 1 mm² de sección por hilo, sin polaridad; factor de residuo 0.011

## Recursos

**mt42dai750a** m Cable bus de comunicaciones, de manguera sin apantallar, de 2 hilos, de 1 mm² de sección por hilo, sin polaridad
Datos técnicos: Coste energético 3.360 MJ; Emisión de CO2 0.130 kg; Código LER 17 04 11; Masa del elemento 0.09 kg; Volumen 0.00006 m3
Residuos:
- embalaje: re150101 Envases de papel y cartón. (componente de residuo); rendimiento 0.078 kg; Código LER 15 01 01; Masa del elemento 1 kg; Volumen 0.001333 m3
