# Termo eléctrico

- Propiedad del archivo: CYPE Ingenieros S.A.
- Formato: FIEBDC-3/2016
- Programa: Generador de precios de la construcción. CYPE Ingenieros, S.A.
- Fecha: 03/04/2024
- Ámbito geográfico: Perú
- Divisa: PEN
- Costes indirectos: 3 %
- Gastos generales: 13 %
- Beneficio industrial: 6 %
- IVA: 18 %

## I Instalaciones

### IC Calefacción, refrigeración, climatización y agua caliente sanitaria

#### ICA Agua caliente

**ICA010** Ud Termo eléctrico.
Termo eléctrico para el servicio de agua caliente sanitaria, resistencia envainada de esteatita, capacidad 120 l, potencia 2 kW, eficiencia energética clase C, perfil de consumo L, ajuste de temperatura de 30°C a 80°C, de 440 mm de diámetro y 1164 mm de altura, formado por cuba de acero vitrificado, aislamiento de espuma de poliuretano, ánodo de sacrificio de magnesio con indicador luminoso de su estado, válvula de seguridad y válvula antirretorno, con función de protección antiheladas, con trípode para apoyo de termo eléctrico. Incluso soporte y anclajes de fijación, válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38ted015s | Ud | Termo eléctrico para el servicio de agua caliente sanitaria, resistencia envainada de esteatita, capacidad 120 l, potencia 2 kW, eficiencia energética clase C, perfil de consumo L, ajuste de temperatura de 30°C a 80°C, de 440 mm de diámetro y 1164 mm de altura, formado por cuba de acero vitrificado, aislamiento de espuma de poliuretano, ánodo de sacrificio de magnesio con indicador luminoso de su estado, válvula de seguridad y válvula antirretorno, con función de protección antiheladas. (material) | 1 | 1897.05 | 1897.050 |
| mt38ted001a | Ud | Trípode para apoyo de termo eléctrico. (material) | 1 | 965.79 | 965.790 |
| mt37sve010c | Ud | Válvula de esfera de latón niquelado para roscar de 3/4". (material) | 2 | 26.91 | 53.820 |
| mt38www011 | Ud | Material auxiliar para instalaciones de agua caliente sanitaria (material) | 1 | 7.37 | 7.370 |
| mo008 | h | Operario plomero. (mano de obra) | 1.152 | 32.15 | 37.037 |
| mo107 | h | Oficial plomero. (mano de obra) | 1.152 | 21.68 | 24.975 |
| % | % | Herramientas | 2 % | 2986.042 | 59.721 |
|  |  | Costes directos |  |  | 3045.763 |

## Recursos

**mt38ted015s** Ud Termo eléctrico para el servicio de agua caliente sanitaria
Datos técnicos: Coste energético 1539.078 MJ; Emisión de CO2 104.953 kg
Residuos:
- embalaje: re150101 Envases de papel y cartón. (componente de residuo); rendimiento 1.397 kg; Código LER 15 01 01; Masa del elemento 1 kg; Volumen 0.001333 m3

**mt37sve010c** Ud Válvula de esfera de latón niquelado para roscar de 3/4"
Datos técnicos: Coste energético 720.409 MJ; Emisión de CO2 48.441 kg
Residuos:
- embalaje: re150101 Envases de papel y cartón; rendimiento 0.072 kg
