# Punto de transferencia para tanque de combustible líquido

- Propiedad del archivo: CYPE Ingenieros S.A.
- Formato: FIEBDC-3/2016
- Programa: Generador de precios de la construcción. CYPE Ingenieros, S.A.
- Fecha: 03/04/2024
- Ámbito geográfico: Perú
- Divisa: PEN
- Costes indirectos: 3 %
- Gastos generales: 13 %
- Beneficio industrial: 6 %
- IVA: 18 %

## I Instalaciones

### IC Calefacción, refrigeración, climatización y agua caliente sanitaria

#### ICD Combustible líquido

**ICD105** Ud Punto de transferencia para tanque de combustible líquido.
Punto de transferencia para tanque de combustible líquido, de latón, de 4", colocado mediante unión roscada y alojada en hornacina con marco y puerta de plancha galvanizada (sin incluir la formación de la hornacina, ni la colocación del marco y la puerta). Totalmente montado, conexionado y probado.
Incluye: Replanteo. Montaje, colocación y fijación del acceso de carga. Conexionado.
Criterio de medición de proyecto: Número de unidades previstas, según documentación gráfica de Proyecto.
Criterio de medición de obra: Se medirá el número de unidades realmente ejecutadas según especificaciones de Proyecto.

| Código | Ud | Descripción | Rendimiento | Precio | Importe |
|---|---|---|---|---|---|
| mt38dep003d | Ud | Acceso de carga, de latón, de 4", para roscar. (material) | 1 | 707.97 | 707.970 |
| mt43www065 | Ud | Marco y puerta de plancha galvanizada de 400x300 mm, con cerradura de triángulo. (material) | 1 | 254.27 | 254.270 |
| mo004 | h | Operario calefactor. (mano de obra) | 0.271 | 32.15 | 8.713 |
| mo103 | h | Oficial calefactor. (mano de obra) | 0.271 | 21.68 | 5.875 |
| % | % | Herramientas | 2 % | 976.828 | 19.537 |
|  |  | Costes directos |  |  | 996.365 |

## Recursos

**mt43www065** Ud Marco y puerta de plancha galvanizada de 400x300 mm, con cerradura de triángulo
Datos técnicos: Coste energético 0.019 MJ; Emisión de CO2 0.031 kg
Residuos:
- embalaje: re150101 Envases de papel y cartón. (componente de residuo); rendimiento 0.036 kg; Código LER 15 01 01; Masa del elemento 1 kg; Volumen 0.001333 m3
