# Tanque de combustible líquido, enterrado, de plancha de acero

- Propiedad del archivo: CYPE Ingenieros S.A.
- Formato: FIEBDC-3/2016
- Programa: Generador de precios de la construcción. CYPE Ingenieros, S.A.
- Fecha: 03/04/2024
- Ámbito geográfico: Perú
- Divisa: PEN
- Costes indirectos: 3 %
- Gastos generales: 13 %
- Beneficio industrial: 6 %
- IVA: 18 %

## I Instalaciones

### IC Calefacción, refrigeración, climatización y agua caliente sanitaria

#### ICD Combustible líquido

**ICD110** Ud Tanque de combustible líquido, enterrado, de plancha de acero.
Tanque homologado de diesel, enterrado, de plancha de acero, de simple pared, con una capacidad de 5000 litros. Incluso tubo buzo de carga, indicador de nivel, tapa de registro, elementos de protección según normativa, tratamiento exterior mediante granallado SA 2 1/2 y acabado con una capa de resina de poliuretano de 600 micras de espesor. Totalmente montado, conexionado y probado. Sin incluir la obra civil, la toma de tierra, ni el equipo de protección catódica.
Incluye: Colocación del depósito. Montaje de la tapa de registro y de sus accesorios.
Criterio de medición de proyecto: Número de unidades previstas, según documentación gráfica de Proyecto.
Criterio de medición de obra: Se medirá el número de unidades realmente ejecutadas según especificaciones de Proyecto.

| Código | Ud | Descripción | Rendimiento | Precio | Importe |
|---|---|---|---|---|---|
| mt38dep001ia | Ud | Tanque homologado de combustible líquido, enterrado, de plancha de acero, de simple pared, de 1500 mm de diámetro y 3100 mm de longitud, con una capacidad de 5000 litros. Tratamiento exterior: granallado SA 2 1/2 y acabado mediante capa de resina de poliuretano de 600 micras de espesor. Incluso elementos de protección según normativa. (material) | 1 | 39964.99 | 39964.990 |
| mt38dep004a | Ud | Tubo buzo de carga, para tanque de combustible líquido de plancha de acero. (material) | 1 | 1231.85 | 1231.850 |
| mt38dep006a | Ud | Indicador de nivel con sonda, para tanque de combustible líquido de plancha de acero. (material) | 1 | 358.96 | 358.960 |
| mt38dep009b | Ud | Tapa de registro de 70x70 cm, para inspección de tanque de combustible líquido. (material) | 1 | 597.69 | 597.690 |
| mq04cag010a | h | Camión con grúa de hasta 6 t. (maquinaria) | 0.29 | 166.92 | 48.407 |
| mo004 | h | Operario calefactor. (mano de obra) | 8.929 | 32.15 | 287.067 |
| mo103 | h | Oficial calefactor. (mano de obra) | 8.929 | 21.68 | 193.581 |
| % | % | Herramientas | 2 % | 42682.545 | 853.651 |
|  |  | Costes directos |  |  | 43536.196 |

## Recursos

**mt38dep001ia** Ud Tanque homologado de combustible líquido
Datos técnicos: Coste energético 5605.423 MJ; Emisión de CO2 294.357 kg
Residuos:
- embalaje: re150101 Envases de papel y cartón. (componente de residuo); rendimiento 4.302 kg; Código LER 15 01 01; Masa del elemento 1 kg; Volumen 0.001333 m3

**mt38dep009b** Ud Tapa de registro de 70x70 cm, para inspección de tanque de combustible líquido
Datos técnicos: Coste energético 726.940 MJ; Emisión de CO2 45.363 kg
Residuos:
- embalaje: re150101 Envases de papel y cartón; rendimiento 0.074 kg
