# Sombrerete de ducto de ventilación para tanque de combustible líquido

- Propiedad del archivo: CYPE Ingenieros S.A.
- Formato: FIEBDC-3/2016
- Programa: Generador de precios de la construcción. CYPE Ingenieros, S.A.
- Fecha: 03/04/2024
- Ámbito geográfico: Perú
- Divisa: PEN
- Costes indirectos: 3 %
- Gastos generales: 13 %
- Beneficio industrial: 6 %
- IVA: 18 %

## I Instalaciones

### IC Calefacción, refrigeración, climatización y agua caliente sanitaria

#### ICD Combustible líquido

**ICD117** Ud Sombrerete de ducto de ventilación para tanque de combustible líquido.
Sombrerete de ducto de ventilación para tanque de combustible líquido, tipo T, de 1 1/2", colocado mediante unión roscada. Totalmente montado, conexionado y probado.
Incluye: Replanteo. Conexión del sombrerete al ducto de ventilación.
Criterio de medición de proyecto: Número de unidades previstas, según documentación gráfica de Proyecto.
Criterio de medición de obra: Se medirá el número de unidades realmente ejecutadas según especificaciones de Proyecto.

| Código | Ud | Descripción | Rendimiento | Precio | Importe |
|---|---|---|---|---|---|
| mt38dep031a | Ud | Sombrerete tipo T, de aluminio, con rejilla cortafuegos, para roscar, de 1 1/2". (material) | 1 | 77.65 | 77.650 |
| mo004 | h | Operario calefactor. (mano de obra) | 0.135 | 32.15 | 4.340 |
| mo103 | h | Oficial calefactor. (mano de obra) | 0.135 | 21.68 | 2.927 |
| % | % | Herramientas | 2 % | 84.917 | 1.698 |
|  |  | Costes directos |  |  | 86.615 |
