# Panel radiante de techo

- Propiedad del archivo: CYPE Ingenieros S.A.
- Formato: FIEBDC-3/2016
- Programa: Generador de precios de la construcción. CYPE Ingenieros, S.A.
- Fecha: 03/04/2024
- Ámbito geográfico: Perú
- Divisa: PEN
- Costes indirectos: 3 %
- Gastos generales: 13 %
- Beneficio industrial: 6 %
- IVA: 18 %

## I Instalaciones

### IC Calefacción, refrigeración, climatización y agua caliente sanitaria

#### ICE Emisores por agua para calefacción y refrigeración

**ICE060** Ud Panel radiante de techo.
Panel radiante de acero, de techo, para agua caliente, para una presión máxima de trabajo de 4 bar y una temperatura máxima de 120°C, de 300 mm de anchura y 6000 mm de longitud nominal, con tubos de acero electrosoldados en frío, de 1/2" de diámetro, distanciados 150 mm, tubos abocardados para facilitar la soldadura de unión entre paneles, acabado con pintura epoxi-poliéster blanco RAL 9001, con colector en extremo del panel en los elementos inicial y final de cada línea, aislamiento térmico superior mediante manta de fibra de vidrio de 30 mm de espesor con papel aluminizado y con fleje de fijación, perfiles laterales, cubrejuntas, regleta transversal y travesaño de suspensión, en instalación de calefacción y refrigeración centralizada por agua. Totalmente montado, conexionado y probado.
Incluye: Replanteo mediante plantilla. Fijación de las placas a la estructura soporte. Conexionado con la red de conducción de agua.
Criterio de medición de proyecto: Superficie útil, medida según documentación gráfica de Proyecto.
Criterio de medición de obra: Se medirá la superficie realmente ejecutada según especificaciones de Proyecto.

| Código | Ud | Descripción | Rendimiento | Precio | Importe |
|---|---|---|---|---|---|
| mt38sab010aaa | m | Panel radiante de acero, de techo, para agua caliente, para una presión máxima de trabajo de 4 bar y una temperatura máxima de 120°C, de 300 mm de anchura y 6000 mm de longitud nominal, con tubos de acero electrosoldados en frío, de 1/2" de diámetro, distanciados 150 mm, tubos abocardados para facilitar la soldadura de unión entre paneles, acabado con pintura epoxi-poliéster blanco RAL 9001, con colector en extremo del panel en los elementos inicial y final de cada línea, aislamiento térmico superior mediante manta de fibra de vidrio de 30 mm de espesor con papel aluminizado y con fleje de fijación, perfiles laterales, cubrejuntas, regleta transversal y travesaño de suspensión. (material) | 6 | 168.39 | 1010.340 |
| mo004 | h | Operario calefactor. (mano de obra) | 0.672 | 32.15 | 21.605 |
| mo103 | h | Oficial calefactor. (mano de obra) | 0.672 | 21.68 | 14.569 |
| % | % | Herramientas | 2 % | 1046.514 | 20.930 |
|  |  | Costes directos |  |  | 1067.444 |
