# Carga de gas refrigerante

- Propiedad del archivo: CYPE Ingenieros S.A.
- Formato: FIEBDC-3/2016
- Programa: Generador de precios de la construcción. CYPE Ingenieros, S.A.
- Fecha: 03/04/2024
- Ámbito geográfico: Perú
- Divisa: PEN
- Costes indirectos: 3 %
- Gastos generales: 13 %
- Beneficio industrial: 6 %
- IVA: 18 %

## I Instalaciones

### IC Calefacción, refrigeración, climatización y agua caliente sanitaria

#### ICN Unidades autónomas de climatización

**ICN012** kg Carga de gas refrigerante.
Carga de la instalación con gas refrigerante R-410A, suministrado en botella con 50 kg de refrigerante.
Incluye: Carga del gas refrigerante.
Criterio de medición de proyecto: Peso teórico de la carga, estimado a partir de la densidad aparente, de la presión y del volumen a ocupar, según documentación gráfica de Proyecto.
Criterio de medición de obra: Se determinará el peso de la carga realmente introducida en la instalación, según especificaciones de Proyecto.

| Código | Ud | Descripción | Rendimiento | Precio | Importe |
|---|---|---|---|---|---|
| mt42lin100a | kg | Gas refrigerante R-410A, suministrado en botella con 50 kg de refrigerante. (material) | 1 | 77.72 | 77.720 |
| mo005 | h | Operario instalador de climatización. (mano de obra) | 0.132 | 32.15 | 4.244 |
| mo104 | h | Oficial instalador de climatización. (mano de obra) | 0.132 | 21.68 | 2.862 |
| % | % | Herramientas | 2 % | 84.826 | 1.697 |
|  |  | Costes directos |  |  | 86.523 |
