# Ducto flexible de acero inoxidable

- Propiedad del archivo: CYPE Ingenieros S.A.
- Formato: FIEBDC-3/2016
- Programa: Generador de precios de la construcción. CYPE Ingenieros, S.A.
- Fecha: 03/04/2024
- Ámbito geográfico: Perú
- Divisa: PEN
- Costes indirectos: 3 %
- Gastos generales: 13 %
- Beneficio industrial: 6 %
- IVA: 18 %

## I Instalaciones

### IC Calefacción, refrigeración, climatización y agua caliente sanitaria

#### ICO Sistemas de evacuación de los productos de la combustión

**ICO130** m Ducto flexible de acero inoxidable.
Ducto para evacuación de los productos de la combustión, formado por tubo flexible de doble pared, de 80 mm de diámetro interior, compuesto por pared interior lisa de acero inoxidable AISI 316L y pared exterior corrugada de acero inoxidable AISI 316L, temperatura máxima de 600°C. Incluso accesorios, piezas especiales, módulos finales y material auxiliar para montaje y sujeción a la obra.
Incluye: Replanteo. Presentación de tubos, accesorios, piezas especiales y módulos finales. Fijación del material auxiliar para montaje y sujeción a la obra. Montaje. Conexionado y comprobación de su correcto funcionamiento.
Criterio de medición de proyecto: Longitud medida desde el arranque del ducto hasta la parte superior del módulo final, según documentación gráfica de Proyecto.
Criterio de medición de obra: Se medirá, desde el arranque del ducto hasta la parte superior del módulo final, la longitud realmente ejecutada según especificaciones de Proyecto.

| Código | Ud | Descripción | Rendimiento | Precio | Importe |
|---|---|---|---|---|---|
| mt20din091a | Ud | Material auxiliar para montaje y sujeción a la obra de los tubos flexibles de doble pared, de 80 mm de diámetro interior. (material) | 1 | 9.11 | 9.110 |
| mt20din090an | m | Tubo flexible de doble pared, de 80 mm de diámetro interior, compuesto por pared interior lisa de acero inoxidable AISI 316L y pared exterior corrugada de acero inoxidable AISI 316L, temperatura máxima de 600°C, con el precio incrementado el 65% en concepto de accesorios, piezas especiales y módulos finales. (material) | 1 | 250.45 | 250.450 |
| mo004 | h | Operario calefactor. (mano de obra) | 0.36 | 32.15 | 11.574 |
| mo103 | h | Oficial calefactor. (mano de obra) | 0.36 | 21.68 | 7.805 |
| % | % | Herramientas | 2 % | 278.939 | 5.579 |
|  |  | Costes directos |  |  | 284.518 |

Residuos:
- colocación: mt20din090an; factor de residuo 0.0262444

## Recursos

**mt20din090an** m Tubo flexible de doble pared
Datos técnicos: Coste energético 297.126 MJ; Emisión de CO2 43.393 kg; Código LER 17 04 05; Masa del elemento 6.2 kg; Volumen 0.002952 m3
Residuos:
- embalaje: re170201 Madera. (componente de residuo); rendimiento 0.012 kg; Código LER 17 02 01; Masa del elemento 1 kg; Volumen 0.000909 m3
- embalaje: re170203 Plástico. (componente de residuo); rendimiento 0.003 kg; Código LER 17 02 03; Masa del elemento 1 kg; Volumen 0.001667 m3
