# Grupo hidráulico para circuito de calefacción

- Propiedad del archivo: CYPE Ingenieros S.A.
- Formato: FIEBDC-3/2016
- Programa: Generador de precios de la construcción. CYPE Ingenieros, S.A.
- Fecha: 25/10/2024
- Ámbito geográfico: Perú
- Divisa: PEN
- Costes indirectos: 3 %
- Gastos generales: 13 %
- Beneficio industrial: 6 %
- IVA: 18 %

## I Instalaciones

### IC Calefacción, refrigeración, climatización y agua caliente sanitaria

#### ICS Sistemas de conducción de agua

**ICS110** Ud Grupo hidráulico para circuito de calefacción.
Equipo premontado de impulsión para circuito de calefacción a alta temperatura, DN 25 mm, con bomba de circulación electrónica, llaves de corte de esfera con termómetros en impulsión y en retorno, llaves de corte en impulsión y en retorno, válvula de retención en retorno y carcasa de polietileno expandido de 15 mm de espesor para aislamiento térmico.
Incluye: Replanteo. Colocación de los componentes del grupo. Conexionado y comprobación de su correcto funcionamiento.
Criterio de medición de proyecto: Número de unidades previstas, según documentación gráfica de Proyecto.
Criterio de medición de obra: Se medirá el número de unidades realmente ejecutadas según especificaciones de Proyecto.

| Código | Ud | Descripción | Rendimiento | Precio | Importe |
|---|---|---|---|---|---|
| mt38alb880a | Ud | Equipo premontado de impulsión para circuito de calefacción a alta temperatura, DN 25 mm, con bomba de circulación electrónica, llaves de corte de esfera con termómetros en impulsión y en retorno, llaves de corte en impulsión y en retorno, válvula de retención en retorno y carcasa de polietileno expandido de 15 mm de espesor para aislamiento térmico. (material) | 1 | 3057.47 | 3057.470 |
| mo011 | h | Operario de montaje. (mano de obra) | 0.267 | 32.35 | 8.637 |
| mo080 | h | Oficial de montaje. (mano de obra) | 0.267 | 21.86 | 5.837 |
| % | % | Herramientas | 2 % | 3071.944 | 61.439 |
|  |  | Costes directos |  |  | 3133.383 |

## Recursos

**mt38alb880a** Ud Equipo premontado de impulsión para circuito de calefacción a alta temperatura
Datos técnicos: Coste energético 1535.017 MJ; Emisión de CO2 130.473 kg
Residuos:
- embalaje: re150101 Envases de papel y cartón. (componente de residuo); rendimiento 1.582 kg; Código LER 15 01 01; Masa del elemento 1 kg; Volumen 0.001333 m3
