# Unidad aire-agua, bomba de calor aerotérmica, para calefacción y refrigeración

- Propiedad del archivo: CYPE Ingenieros S.A.
- Formato: FIEBDC-3/2016
- Programa: Generador de precios de la construcción. CYPE Ingenieros, S.A.
- Fecha: 03/04/2024
- Ámbito geográfico: Perú
- Divisa: PEN
- Costes indirectos: 3 %
- Gastos generales: 13 %
- Beneficio industrial: 6 %
- IVA: 18 %

## I Instalaciones

### IC Calefacción, refrigeración, climatización y agua caliente sanitaria

#### ICV Unidades centralizadas para calefacción, refrigeración, climatización y agua caliente sanitaria

**ICV040** Ud Unidad aire-agua, bomba de calor aerotérmica, para calefacción y refrigeración.
Bomba de calor aerotérmica, aire-agua, para calefacción y refrigeración, para gas R-32, potencia calorífica/consumo eléctrico: 4,2/0,82 kW, COP 5,1 (temperatura de salida del agua 35°C, temperatura de bulbo seco del aire exterior 7°C), potencia calorífica/consumo eléctrico: 4,3/1,13 kW COP 3,8 (temperatura de salida del agua 45°C, temperatura de bulbo seco del aire exterior 7°C), potencia frigorífica/consumo eléctrico: 4,5/0,82 kW, EER 5,5 (temperatura de salida del agua 18°C, temperatura de bulbo seco del aire exterior 35°C), potencia frigorífica/consumo eléctrico: 4,7/1,36 kW, EER 3,45 (temperatura de salida del agua 7°C, temperatura de bulbo seco del aire exterior 35°C), potencia sonora 56 dBA, clase de eficiencia energética A++, con tecnología Inverter, alimentación monofásica (230V/50Hz), dimensiones 718x1295x429 mm, peso 98 kg, con mando a distancia con sensor de temperatura ambiente, vaso de expansión y bomba de circulación. Incluso elementos antivibratorios de suelo. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bax021a | Ud | Bomba de calor aerotérmica, aire-agua, para calefacción y refrigeración, para gas R-32, potencia calorífica/consumo eléctrico: 4,2/0,82 kW, COP 5,1 (temperatura de salida del agua 35°C, temperatura de bulbo seco del aire exterior 7°C), potencia calorífica/consumo eléctrico: 4,3/1,13 kW COP 3,8 (temperatura de salida del agua 45°C, temperatura de bulbo seco del aire exterior 7°C), potencia frigorífica/consumo eléctrico: 4,5/0,82 kW, EER 5,5 (temperatura de salida del agua 18°C, temperatura de bulbo seco del aire exterior 35°C), potencia frigorífica/consumo eléctrico: 4,7/1,36 kW, EER 3,45 (temperatura de salida del agua 7°C, temperatura de bulbo seco del aire exterior 35°C), potencia sonora 56 dBA, clase de eficiencia energética A++, con tecnología Inverter, alimentación monofásica (230V/50Hz), dimensiones 718x1295x429 mm, peso 98 kg, con mando a distancia con sensor de temperatura ambiente, vaso de expansión y bomba de circulación. (material) | 1 | 24833.34 | 24833.340 |
| mt37sve010d | Ud | Válvula de esfera de latón niquelado para roscar de 1". (material) | 2 | 44.79 | 89.580 |
| mt42www080 | Ud | Kit de amortiguadores antivibración de suelo, formado por cuatro amortiguadores de caucho, con sus tornillos, tuercas y arandelas correspondientes. (material) | 1 | 40.64 | 40.640 |
| mo005 | h | Operario instalador de climatización. (mano de obra) | 2.418 | 32.15 | 77.739 |
| mo104 | h | Oficial instalador de climatización. (mano de obra) | 2.418 | 21.68 | 52.422 |
| % | % | Herramientas | 2 % | 25093.721 | 501.874 |
|  |  | Costes directos |  |  | 25595.595 |

## Recursos

**mt42bax021a** Ud Bomba de calor aerotérmica
Datos técnicos: Coste energético 4320.720 MJ; Emisión de CO2 252.165 kg
Residuos:
- embalaje: re150101 Envases de papel y cartón. (componente de residuo); rendimiento 2.609 kg; Código LER 15 01 01; Masa del elemento 1 kg; Volumen 0.001333 m3
- embalaje: re170201 Madera. (componente de residuo); rendimiento 0.659 kg; Código LER 17 02 01; Masa del elemento 1 kg; Volumen 0.000909 m3

**mt37sve010d** Ud Válvula de esfera de latón niquelado para roscar de 1"
Datos técnicos: Coste energético 843.399 MJ; Emisión de CO2 56.701 kg
Residuos:
- embalaje: re150101 Envases de papel y cartón; rendimiento 0.072 kg
