# Barrera infrarroja para exterior

- Propiedad del archivo: CYPE Ingenieros S.A.
- Formato: FIEBDC-3/2016
- Programa: Generador de precios de la construcción. CYPE Ingenieros, S.A.
- Fecha: 25/10/2024
- Ámbito geográfico: Perú
- Divisa: PEN
- Costes indirectos: 3 %
- Gastos generales: 13 %
- Beneficio industrial: 6 %
- IVA: 18 %

## I Instalaciones

### ID Seguridad

#### IDB Barreras

**IDB020** Ud Barrera infrarroja para exterior.
Barrera de infrarrojos para exterior, formada por emisor y receptor, con alcance máximo de 120 m, con tecnología óptica, 2 haces, elevado nivel de sensibilidad, regulación del tiempo de interrupción del haz, alineamiento óptico sencillo y protección antidesmontaje.
Incluye: Replanteo. Fijación a la superficie soporte. Montaje, conexionado y comprobación de su correcto funcionamiento.
Criterio de medición de proyecto: Número de unidades previstas, según documentación gráfica de Proyecto.
Criterio de medición de obra: Se medirá el número de unidades realmente ejecutadas según especificaciones de Proyecto.

| Código | Ud | Descripción | Rendimiento | Precio | Importe |
|---|---|---|---|---|---|
| mt41ing020b | Ud | Barrera de infrarrojos para exterior, formada por emisor y receptor, con alcance máximo de 120 m, con tecnología óptica, 2 haces, elevado nivel de sensibilidad, regulación del tiempo de interrupción del haz, alineamiento óptico sencillo y protección antidesmontaje. (material) | 1 | 1038.92 | 1038.920 |
| mo006 | h | Operario instalador de de redes y equipos de detección y seguridad. (mano de obra) | 0.332 | 32.35 | 10.740 |
| mo105 | h | Oficial instalador de de redes y equipos de detección y seguridad. (mano de obra) | 0.332 | 21.82 | 7.244 |
| % | % | Herramientas | 2 % | 1056.904 | 21.138 |
|  |  | Costes directos |  |  | 1078.042 |
