# Sirena exterior vía radio

- Propiedad del archivo: CYPE Ingenieros S.A.
- Formato: FIEBDC-3/2016
- Programa: Generador de precios de la construcción. CYPE Ingenieros, S.A.
- Fecha: 03/04/2024
- Ámbito geográfico: Perú
- Divisa: PEN
- Costes indirectos: 3 %
- Gastos generales: 13 %
- Beneficio industrial: 6 %
- IVA: 18 %

## I Instalaciones

### ID Seguridad

#### IDR Centrales de intrusión vía radio

**IDR050** Ud Sirena exterior vía radio.
Sirena con comunicación vía radio, comunicación bidireccional con la central, con alimentación a 12 V, luces estroboscópicas titilantes y memoria de alarma. Instalación en paramento exterior. Incluso elementos de fijación.
Incluye: Replanteo. Fijación al paramento. Montaje, conexionado y comprobación de su correcto funcionamiento.
Criterio de medición de proyecto: Número de unidades previstas, según documentación gráfica de Proyecto.
Criterio de medición de obra: Se medirá el número de unidades realmente ejecutadas según especificaciones de Proyecto.

| Código | Ud | Descripción | Rendimiento | Precio | Importe |
|---|---|---|---|---|---|
| mt41ing250a | Ud | Sirena con comunicación vía radio, comunicación bidireccional con la central, con alimentación a 12 V, luces estroboscópicas titilantes y memoria de alarma, para instalar en paramento exterior. Incluso elementos de fijación. (material) | 1 | 1320.54 | 1320.540 |
| mo006 | h | Operario instalador de de redes y equipos de detección y seguridad. (mano de obra) | 0.266 | 32.15 | 8.552 |
| mo105 | h | Oficial instalador de de redes y equipos de detección y seguridad. (mano de obra) | 0.266 | 21.68 | 5.767 |
| % | % | Herramientas | 2 % | 1334.859 | 26.697 |
|  |  | Costes directos |  |  | 1361.556 |
