# Módulo solar fotovoltaico integrado en antepecho

- Propiedad del archivo: CYPE Ingenieros S.A.
- Formato: FIEBDC-3/2016
- Programa: Generador de precios de la construcción. CYPE Ingenieros, S.A.
- Fecha: 03/04/2024
- Ámbito geográfico: Perú
- Divisa: PEN
- Costes indirectos: 3 %
- Gastos generales: 13 %
- Beneficio industrial: 6 %
- IVA: 18 %

## I Instalaciones

### IE Eléctricas

#### IEF Solar fotovoltaica

**IEF210** Ud Módulo solar fotovoltaico integrado en antepecho.
Módulo solar fotovoltaico de células de silicio policristalino, potencia máxima (Wp) 55 W, tensión a máxima potencia (Vmp) 6,66 V, intensidad a máxima potencia (Imp) 8,32 A, tensión en circuito abierto (Voc) 7,75 V, intensidad de cortocircuito (Isc) 8,97 A, eficiencia 13,19%, 12 células de 156x156 mm, vidrio exterior templado de 6 mm de espesor, capa adhesiva de butiral de polivinilo (PVB), capa posterior de vidrio templado de 6 mm de espesor, temperatura de trabajo -40°C hasta 85°C, dimensiones 700x600x14 mm, resistencia a la carga del viento 245 kg/m², resistencia a la carga de la nieve 551 kg/m², peso 13,94 kg, con caja de conexiones con diodos, cables polarizados de 4 mm² de sección y 900 mm de longitud y conectores MC4. Instalación en antepecho. Incluso accesorios de montaje y material de conexionado eléctrico.
Criterio de valoración económica: El precio no incluye la estructura soporte.
Incluye: Montaje, conexionado y comprobación de su correcto funcionamiento.
Criterio de medición de proyecto: Número de unidades previstas, según documentación gráfica de Proyecto.
Criterio de medición de obra: Se medirá el número de unidades realmente ejecutadas según especificaciones de Proyecto.

| Código | Ud | Descripción | Rendimiento | Precio | Importe |
|---|---|---|---|---|---|
| mt35sol215aa | Ud | Módulo solar fotovoltaico de células de silicio policristalino, para integración en antepecho, potencia máxima (Wp) 55 W, tensión a máxima potencia (Vmp) 6,66 V, intensidad a máxima potencia (Imp) 8,32 A, tensión en circuito abierto (Voc) 7,75 V, intensidad de cortocircuito (Isc) 8,97 A, eficiencia 13,19%, 12 células de 156x156 mm, vidrio exterior templado de 6 mm de espesor, capa adhesiva de butiral de polivinilo (PVB), capa posterior de vidrio templado de 6 mm de espesor, temperatura de trabajo -40°C hasta 85°C, dimensiones 700x600x14 mm, resistencia a la carga del viento 245 kg/m², resistencia a la carga de la nieve 551 kg/m², peso 13,94 kg, con caja de conexiones con diodos, cables polarizados de 4 mm² de sección y 900 mm de longitud y conectores MC4. (material) | 1 | 745.27 | 745.270 |
| mo003 | h | Operario electricista. (mano de obra) | 0.201 | 32.15 | 6.462 |
| mo102 | h | Oficial electricista. (mano de obra) | 0.201 | 21.68 | 4.358 |
| % | % | Herramientas | 2 % | 756.090 | 15.122 |
|  |  | Costes directos |  |  | 771.212 |
