# Estructura soporte para módulo solar fotovoltaico, sobre techo plano

- Propiedad del archivo: CYPE Ingenieros S.A.
- Formato: FIEBDC-3/2016
- Programa: Generador de precios de la construcción. CYPE Ingenieros, S.A.
- Fecha: 25/10/2024
- Ámbito geográfico: Perú
- Divisa: PEN
- Costes indirectos: 3 %
- Gastos generales: 13 %
- Beneficio industrial: 6 %
- IVA: 18 %

## I Instalaciones

### IE Eléctricas

#### IEF Solar fotovoltaica

**IEF002** Ud Estructura soporte para módulo solar fotovoltaico, sobre techo plano.
Estructura soporte para módulo solar fotovoltaico, de acero galvanizado, sobre techo plano. Incluso accesorios de montaje y elementos de fijación.
Incluye: Replanteo. Montaje y fijación.
Criterio de medición de proyecto: Número de unidades previstas, según documentación gráfica de Proyecto.
Criterio de medición de obra: Se medirá el número de unidades realmente ejecutadas según especificaciones de Proyecto.

| Código | Ud | Descripción | Rendimiento | Precio | Importe |
|---|---|---|---|---|---|
| mt35sol005 | Ud | Estructura soporte para módulo solar fotovoltaico, de acero galvanizado, para techo plano, con accesorios de montaje y elementos de fijación. (material) | 1 | 358.72 | 358.720 |
| mo003 | h | Operario electricista. (mano de obra) | 0.336 | 32.35 | 10.870 |
| mo102 | h | Oficial electricista. (mano de obra) | 0.336 | 21.82 | 7.332 |
| % | % | Herramientas | 2 % | 376.922 | 7.538 |
|  |  | Costes directos |  |  | 384.460 |
