# Estructura soporte para módulo solar fotovoltaico, sobre techo inclinado

- Propiedad del archivo: CYPE Ingenieros S.A.
- Formato: FIEBDC-3/2016
- Programa: Generador de precios de la construcción. CYPE Ingenieros, S.A.
- Fecha: 25/10/2024
- Ámbito geográfico: Perú
- Divisa: PEN
- Costes indirectos: 3 %
- Gastos generales: 13 %
- Beneficio industrial: 6 %
- IVA: 18 %

## I Instalaciones

### IE Eléctricas

#### IEF Solar fotovoltaica

**IEF003** Ud Estructura soporte para módulo solar fotovoltaico, sobre techo inclinado.
Estructura soporte para módulo solar fotovoltaico, de acero galvanizado, sobre techo inclinado. Incluso accesorios de montaje y elementos de fijación.
Incluye: Replanteo. Montaje y fijación.
Criterio de medición de proyecto: Número de unidades previstas, según documentación gráfica de Proyecto.
Criterio de medición de obra: Se medirá el número de unidades realmente ejecutadas según especificaciones de Proyecto.

| Código | Ud | Descripción | Rendimiento | Precio | Importe |
|---|---|---|---|---|---|
| mt35sol006 | Ud | Estructura soporte para módulo solar fotovoltaico, de acero galvanizado, para techo inclinado, con accesorios de montaje y elementos de fijación. (material) | 1 | 153.74 | 153.740 |
| mo003 | h | Operario electricista. (mano de obra) | 0.201 | 32.35 | 6.502 |
| mo102 | h | Oficial electricista. (mano de obra) | 0.201 | 21.82 | 4.386 |
| % | % | Herramientas | 2 % | 164.628 | 3.293 |
|  |  | Costes directos |  |  | 167.921 |
