# Red de distribución interior para local u oficina

- Propiedad del archivo: CYPE Ingenieros S.A.
- Formato: FIEBDC-3/2016
- Programa: Generador de precios de la construcción. CYPE Ingenieros, S.A.
- Fecha: 03/04/2024
- Ámbito geográfico: Perú
- Divisa: PEN
- Costes indirectos: 3 %
- Gastos generales: 13 %
- Beneficio industrial: 6 %
- IVA: 18 %

## I Instalaciones

### IE Eléctricas

#### IEI Instalaciones interiores

**IEI040** Ud Red de distribución interior para local u oficina.
Cuadro general de mando y protección para local de 100 m², formado por caja empotrable de material aislante con puerta opaca, para alojamiento del interruptor de control de potencia (ICP) (no incluido en este precio) en compartimento independiente y precintable y de los siguientes dispositivos: 1 interruptor general automático (IGA) de corte omnipolar, 3 interruptores diferenciales de 40 A, 2 interruptores automáticos magnetotérmicos de 10 A, 2 interruptores automáticos magnetotérmicos de 16 A, 1 interruptor automático magnetotérmico de 25 A, para protección de los siguientes circuitos interiores (no incluidos en este precio): 1 circuito para alumbrado, 1 circuito para tomas de corriente, 1 circuito para aire acondicionado, 1 circuito para alumbrado de emergencia, 1 circuito para cierre automatizado. Totalmente montado, conexionado y probado.
Incluye: Replanteo. Colocación de la caja para el cuadro. Montaje de los componentes.
Criterio de medición de proyecto: Número de unidades previstas, según documentación gráfica de Proyecto.
Criterio de medición de obra: Se medirá el número de unidades realmente ejecutadas según especificaciones de Proyecto.

| Código | Ud | Descripción | Rendimiento | Precio | Importe |
|---|---|---|---|---|---|
| mt35cgm040g | Ud | Caja empotrable con puerta opaca, para alojamiento del interruptor de control de potencia (ICP) en compartimento independiente y precintable y de los interruptores de protección de la instalación, 1 fila de 4 módulos (ICP) + 1 fila de 18 módulos. Fabricada en ABS autoextinguible, con grado de protección IP40, doble aislamiento (clase II), color blanco RAL 9010. (material) | 1 | 125.83 | 125.830 |
| mt35cgm021abbal | Ud | Interruptor general automático (IGA), de 2 módulos, bipolar (2P), con 6 kA de poder de corte, de 40 A de intensidad nominal, curva C, incluso accesorios de montaje. (material) | 1 | 213.71 | 213.710 |
| mt35cgm029ah | Ud | Interruptor diferencial instantáneo, 2P/40A/300mA, de 2 módulos, incluso accesorios de montaje. (material) | 1 | 463.64 | 463.640 |
| mt35cgm029ab | Ud | Interruptor diferencial instantáneo, 2P/40A/30mA, de 2 módulos, incluso accesorios de montaje. (material) | 2 | 476.14 | 952.280 |
| mt35cgm021bbbab | Ud | Interruptor automático magnetotérmico, de 2 módulos, bipolar (2P), con 6 kA de poder de corte, de 10 A de intensidad nominal, curva C, incluso accesorios de montaje. (material) | 2 | 63.16 | 126.320 |
| mt35cgm021bbbad | Ud | Interruptor automático magnetotérmico, de 2 módulos, bipolar (2P), con 6 kA de poder de corte, de 16 A de intensidad nominal, curva C, incluso accesorios de montaje. (material) | 2 | 64.3 | 128.600 |
| mt35cgm021bbbah | Ud | Interruptor automático magnetotérmico, de 2 módulos, bipolar (2P), con 6 kA de poder de corte, de 25 A de intensidad nominal, curva C, incluso accesorios de montaje. (material) | 1 | 71.51 | 71.510 |
| mt35www010 | Ud | Material auxiliar para instalaciones eléctricas. (material) | 3 | 7.52 | 22.560 |
| mo003 | h | Operario electricista. (mano de obra) | 3.112 | 32.15 | 100.051 |
| mo102 | h | Oficial electricista. (mano de obra) | 2.489 | 21.68 | 53.962 |
| % | % | Herramientas | 2 % | 2258.463 | 45.169 |
|  |  | Costes directos |  |  | 2303.632 |

## Recursos

**mt35cgm040g** Ud Caja empotrable con puerta opaca
Datos técnicos: Coste energético 90.115 MJ; Emisión de CO2 4.499 kg
Residuos:
- embalaje: re150101 Envases de papel y cartón. (componente de residuo); rendimiento 0.03 kg; Código LER 15 01 01; Masa del elemento 1 kg; Volumen 0.001333 m3

**mt35cgm021abbal** Ud Interruptor general automático (IGA)
Datos técnicos: Coste energético 14.107 MJ; Emisión de CO2 0.769 kg
Residuos:
- embalaje: re150101 Envases de papel y cartón; rendimiento 0.033 kg

**mt35cgm029ah** Ud Interruptor diferencial instantáneo, 2P/40A/300mA, de 2 módulos, incluso accesorios de montaje
Datos técnicos: Coste energético 14.108 MJ; Emisión de CO2 0.771 kg
Residuos:
- embalaje: re150101 Envases de papel y cartón; rendimiento 0.035 kg

**mt35cgm029ab** Ud Interruptor diferencial instantáneo, 2P/40A/30mA, de 2 módulos, incluso accesorios de montaje
Datos técnicos: Coste energético 14.108 MJ; Emisión de CO2 0.771 kg
Residuos:
- embalaje: re150101 Envases de papel y cartón; rendimiento 0.035 kg

**mt35cgm021bbbab** Ud Interruptor automático magnetotérmico
Datos técnicos: Coste energético 14.106 MJ; Emisión de CO2 0.768 kg
Residuos:
- embalaje: re150101 Envases de papel y cartón; rendimiento 0.032 kg

**mt35cgm021bbbad** Ud Interruptor automático magnetotérmico
Datos técnicos: Coste energético 14.106 MJ; Emisión de CO2 0.768 kg
Residuos:
- embalaje: re150101 Envases de papel y cartón; rendimiento 0.032 kg

**mt35cgm021bbbah** Ud Interruptor automático magnetotérmico
Datos técnicos: Coste energético 14.106 MJ; Emisión de CO2 0.768 kg
Residuos:
- embalaje: re150101 Envases de papel y cartón; rendimiento 0.032 kg
