# Regulador empotrado

- Propiedad del archivo: CYPE Ingenieros S.A.
- Formato: FIEBDC-3/2016
- Programa: Generador de precios de la construcción. CYPE Ingenieros, S.A.
- Fecha: 29/08/2025
- Ámbito geográfico: Perú
- Divisa: PEN
- Costes indirectos: 3 %
- Gastos generales: 13 %
- Beneficio industrial: 6 %
- IVA: 18 %

## I Instalaciones

### IE Eléctricas

#### IEM Mecanismos

**IEM103** Ud Regulador empotrado.
Regulador con mando rotativo para altavoz, serie básica formado por mecanismo para potenciómetro con accionamiento por mando rotativo para altavoz de 5 W de potencia y tapa con símbolo con mando rotativo para potenciómetro con accionamiento por mando rotativo para altavoz, de material termoplástico, libre de halógenos, color blanco acabado brillante. Instalación empotrada.
Criterio de valoración económica: El precio no incluye la caja para mecanismo empotrado ni el marco embellecedor.
Incluye: Montaje, conexionado y comprobación de su correcto funcionamiento.
Criterio de medición de proyecto: Número de unidades previstas, según documentación gráfica de Proyecto.
Criterio de medición de obra: Se medirá el número de unidades realmente ejecutadas según especificaciones de Proyecto.

| Código | Ud | Descripción | Rendimiento | Precio | Importe |
|---|---|---|---|---|---|
| mt40nie010f | Ud | Mecanismo para potenciómetro con accionamiento por mando rotativo para altavoz de 5 W de potencia, alimentación a 12 V, impedancia característica 47 Ohm, grado de protección IP20, para empotrar. (material) | 1 | 125.76 | 125.760 |
| mt40nie011a | Ud | Tapa con símbolo con mando rotativo para potenciómetro con accionamiento por mando rotativo para altavoz, de material termoplástico, libre de halógenos, color blanco acabado brillante, grado de protección IP20. (material) | 1 | 104.93 | 104.930 |
| mo003 | h | Operario electricista. (mano de obra) | 0.199 | 33.77 | 6.720 |
| % | % | Herramientas | 2 % | 237.410 | 4.748 |
|  |  | Costes directos |  |  | 242.158 |
