# Conmutador de cruce empotrado, antivandálico

- Propiedad del archivo: CYPE Ingenieros S.A.
- Formato: FIEBDC-3/2016
- Programa: Generador de precios de la construcción. CYPE Ingenieros, S.A.
- Fecha: 25/10/2024
- Ámbito geográfico: Perú
- Divisa: PEN
- Costes indirectos: 3 %
- Gastos generales: 13 %
- Beneficio industrial: 6 %
- IVA: 18 %

## I Instalaciones

### IE Eléctricas

#### IEM Mecanismos

**IEM042** Ud Conmutador de cruce empotrado, antivandálico.
Conmutador de cruce, antivandálico, con grado de protección IP44, de intensidad asignada 10 AX, tensión asignada 250 V, gama media formado por mecanismo para conmutador de cruce, con tecla basculante, antivandálica con efecto pulsación, con puntos en relieve de material termoplástico color blanco acabado brillante, con grado de protección IP44 y marco embellecedor antivandálico, para 1 elemento de material termoplástico color blanco acabado brillante, con junta de estanqueidad grado de protección IP44. Instalación empotrada.
Criterio de valoración económica: El precio no incluye la caja para mecanismo empotrado.
Incluye: Montaje, conexionado y comprobación de su correcto funcionamiento.
Criterio de medición de proyecto: Número de unidades previstas, según documentación gráfica de Proyecto.
Criterio de medición de obra: Se medirá el número de unidades realmente ejecutadas según especificaciones de Proyecto.

| Código | Ud | Descripción | Rendimiento | Precio | Importe |
|---|---|---|---|---|---|
| mt33gir822a | Ud | Mecanismo para conmutador de cruce, con tecla basculante, antivandálica con efecto pulsación, con puntos en relieve de material termoplástico color blanco acabado brillante, con grado de protección IP44, intensidad asignada 10 AX, tensión asignada 250 V, con resistencia a los rayos UV y a la intemperie, para empotrar. (material) | 1 | 123.12 | 123.120 |
| mt33gir801ab | Ud | Marco embellecedor antivandálico, para 1 elemento de material termoplástico color blanco acabado brillante, con junta de estanqueidad grado de protección IP44, de montaje fácil (sin herramientas) y desmontaje con destornillador Torx T9 o T10. (material) | 1 | 61.36 | 61.360 |
| mo003 | h | Operario electricista. (mano de obra) | 0.252 | 32.35 | 8.152 |
| % | % | Herramientas | 2 % | 192.632 | 3.853 |
|  |  | Costes directos |  |  | 196.485 |
