# Toma de audio, vídeo, voz y datos, empotrada

- Propiedad del archivo: CYPE Ingenieros S.A.
- Formato: FIEBDC-3/2016
- Programa: Generador de precios de la construcción. CYPE Ingenieros, S.A.
- Fecha: 25/10/2024
- Ámbito geográfico: Perú
- Divisa: PEN
- Costes indirectos: 3 %
- Gastos generales: 13 %
- Beneficio industrial: 6 %
- IVA: 18 %

## I Instalaciones

### IE Eléctricas

#### IEM Mecanismos

**IEM115** Ud Toma de audio, vídeo, voz y datos, empotrada.
Toma simple, RJ-45 categoría 5e U/UTP, gama básica, con tapa, de color blanco y marco embellecedor para 1 elemento, de color blanco. Instalación empotrada.
Criterio de valoración económica: El precio no incluye la caja para mecanismo empotrado.
Incluye: Montaje, conexionado y comprobación de su correcto funcionamiento.
Criterio de medición de proyecto: Número de unidades previstas, según documentación gráfica de Proyecto.
Criterio de medición de obra: Se medirá el número de unidades realmente ejecutadas según especificaciones de Proyecto.

| Código | Ud | Descripción | Rendimiento | Precio | Importe |
|---|---|---|---|---|---|
| mt40gbg700a | Ud | Toma simple, RJ-45 categoría 5e U/UTP, para empotrar, gama básica. (material) | 1 | 80.53 | 80.530 |
| mt40gbg705a | Ud | Tapa para toma simple, gama básica, de color blanco. (material) | 1 | 43.9 | 43.900 |
| mt33gbg950a | Ud | Marco embellecedor para 1 elemento, gama básica, de color blanco. (material) | 1 | 9.94 | 9.940 |
| mo003 | h | Operario electricista. (mano de obra) | 0.291 | 32.35 | 9.414 |
| % | % | Herramientas | 2 % | 143.784 | 2.876 |
|  |  | Costes directos |  |  | 146.660 |
