# Caja de registro de paso

- Propiedad del archivo: CYPE Ingenieros S.A.
- Formato: FIEBDC-3/2016
- Programa: Generador de precios de la construcción. CYPE Ingenieros, S.A.
- Fecha: 03/04/2024
- Ámbito geográfico: Perú
- Divisa: PEN
- Costes indirectos: 3 %
- Gastos generales: 13 %
- Beneficio industrial: 6 %
- IVA: 18 %

## I Instalaciones

### IF Plomería

#### IFB Tubos de alimentación

**IFB020** Ud Caja de registro de paso.
Caja de registro de paso prefabricada, de polipropileno, de sección circular de 23 cm de diámetro en la base y 20 cm de altura, con tapa de 18 cm de diámetro y llave de paso de esfera de latón niquelado, sobre falso piso de concreto simple f'c=210 kg/cm² (21 MPa), no expuesto a ciclos de congelamiento y deshielo, exposición a sulfatos insignificante, sin requerimiento de permeabilidad, no expuesto a cloruros, tamaño máximo del agregado 19 mm, consistencia blanda de 15 cm de espesor. Incluso conexiones de conducciones y remates.
Criterio de valoración económica: El precio no incluye la excavación ni el relleno del trasdós.
Incluye: Replanteo. Eliminación de las tierras sueltas del fondo de la excavación. Vaciado y compactación del concreto en formación de falso piso. Colocación de la caja de registro prefabricada. Formación de agujeros para el paso de los tubos. Colocación y conexión de la llave de paso. Colocación de la tapa y los accesorios.
Criterio de medición de proyecto: Número de unidades previstas, según documentación gráfica de Proyecto.
Criterio de medición de obra: Se medirá el número de unidades realmente ejecutadas según especificaciones de Proyecto.

| Código | Ud | Descripción | Rendimiento | Precio | Importe |
|---|---|---|---|---|---|
| mt10hmf055akb | m³ | Concreto simple f'c=210 kg/cm² (21 MPa), no expuesto a ciclos de congelamiento y deshielo, exposición a sulfatos insignificante, sin requerimiento de permeabilidad, no expuesto a cloruros, tamaño máximo del agregado 19 mm, consistencia blanda, premezclado en planta, según el Reglamento Nacional de Edificaciones NTE E.060. (material) | 0.026 | 246.36 | 6.405 |
| mt37aar020a | Ud | Caja de registro de polipropileno, de sección circular, de 23 cm de diámetro en la base y 20 cm de altura, con tapa de color verde de 18 cm de diámetro. (material) | 1 | 25.7 | 25.700 |
| mt37sve010j | Ud | Válvula de esfera de latón niquelado para roscar de 4". (material) | 1 | 653.39 | 653.390 |
| mt37www010 | Ud | Material auxiliar para instalaciones sanitarias. (material) | 1 | 5.16 | 5.160 |
| mo020 | h | Operario de construcción. (mano de obra) | 0.662 | 31.29 | 20.714 |
| mo113 | h | Peón de construcción. (mano de obra) | 0.49 | 20.92 | 10.251 |
| mo008 | h | Operario plomero. (mano de obra) | 0.132 | 32.15 | 4.244 |
| mo107 | h | Oficial plomero. (mano de obra) | 0.132 | 21.68 | 2.862 |
| % | % | Herramientas | 2 % | 728.726 | 14.575 |
|  |  | Costes directos |  |  | 743.301 |

Residuos:
- colocación: mt10hmf055akb; factor de residuo 0.0016

## Recursos

**mt10hmf055akb** m³ Concreto simple f'c=210 kg/cm² (21 MPa)
Datos técnicos: Coste energético 1840.000 MJ; Emisión de CO2 230.000 kg; Código LER 17 01 01; Masa del elemento 2300 kg; Volumen 1.533333 m3

**mt37sve010j** Ud Válvula de esfera de latón niquelado para roscar de 4"
Datos técnicos: Coste energético 5130.484 MJ; Emisión de CO2 344.629 kg
Residuos:
- embalaje: re150101 Envases de papel y cartón. (componente de residuo); rendimiento 0.081 kg; Código LER 15 01 01; Masa del elemento 1 kg; Volumen 0.001333 m3
