# Grifo

- Propiedad del archivo: CYPE Ingenieros S.A.
- Formato: FIEBDC-3/2016
- Programa: Generador de precios de la construcción. CYPE Ingenieros, S.A.
- Fecha: 03/04/2024
- Ámbito geográfico: Perú
- Divisa: PEN
- Costes indirectos: 3 %
- Gastos generales: 13 %
- Beneficio industrial: 6 %
- IVA: 18 %

## I Instalaciones

### IF Plomería

#### IFW Elementos

**IFW030** Ud Grifo.
Grifo de latón, de 3/4" de diámetro.
Incluye: Replanteo. Colocación. Conexionado y comprobación de su correcto funcionamiento.
Criterio de medición de proyecto: Número de unidades previstas, según documentación gráfica de Proyecto.
Criterio de medición de obra: Se medirá el número de unidades realmente ejecutadas según especificaciones de Proyecto.

| Código | Ud | Descripción | Rendimiento | Precio | Importe |
|---|---|---|---|---|---|
| mt37sgl050b | Ud | Grifo de latón, de 3/4" de diámetro. (material) | 1 | 30.44 | 30.440 |
| mt37www010 | Ud | Material auxiliar para instalaciones sanitarias. (material) | 1 | 5.16 | 5.160 |
| mo008 | h | Operario plomero. (mano de obra) | 0.132 | 32.15 | 4.244 |
| mo107 | h | Oficial plomero. (mano de obra) | 0.132 | 21.68 | 2.862 |
| % | % | Herramientas | 2 % | 42.706 | 0.854 |
|  |  | Costes directos |  |  | 43.560 |

## Recursos

**mt37sgl050b** Ud Grifo de latón, de 3/4" de diámetro
Datos técnicos: Coste energético 45.721 MJ; Emisión de CO2 3.129 kg
Residuos:
- embalaje: re150101 Envases de papel y cartón. (componente de residuo); rendimiento 0.072 kg; Código LER 15 01 01; Masa del elemento 1 kg; Volumen 0.001333 m3
