# Caja de registro

- Propiedad del archivo: CYPE Ingenieros S.A.
- Formato: FIEBDC-3/2016
- Programa: Generador de precios de la construcción. CYPE Ingenieros, S.A.
- Fecha: 25/10/2024
- Ámbito geográfico: Perú
- Divisa: PEN
- Costes indirectos: 3 %
- Gastos generales: 13 %
- Beneficio industrial: 6 %
- IVA: 18 %

## I Instalaciones

### IF Plomería

#### IFW Elementos

**IFW070** Ud Caja de registro.
Formación de caja de registro enterrada, de dimensiones interiores 63x63x100 cm, construida con albañilería de ladrillo cerámico perforado, de 1/2 pie de espesor, recibido con mortero de cemento, confeccionado en obra, dosificación 1:6, sobre falso piso de concreto simple f'c=315 kg/cm² (31 MPa), no expuesto a ciclos de congelamiento y deshielo, exposición a sulfatos severa, con baja permeabilidad en exposición al agua, no expuesto a cloruros, tamaño máximo del agregado 19 mm, consistencia blanda de 15 cm de espesor, enfoscada y bruñida interiormente con mortero de cemento, confeccionado en obra, con aditivo hidrófugo, dosificación 1:3 formando aristas y esquinas a media caña, con marco y tapa de fundición carga de rotura 125 kN, para alojamiento de la válvula. Incluso mortero para sellado de juntas.
Criterio de valoración económica: El precio no incluye la válvula, la excavación ni el relleno del trasdós.
Incluye: Replanteo. Vaciado y compactación del concreto en formación de falso piso. Formación de la obra de albañilería con ladrillos, previamente humedecidos, colocados con mortero. Enfoscado y bruñido con mortero, redondeando los ángulos del fondo y de las paredes interiores de la caja de registro. Conexionado de los tubos a la caja de registro. Colocación de la tapa.
Criterio de medición de proyecto: Número de unidades previstas, según documentación gráfica de Proyecto.
Criterio de medición de obra: Se medirá el número de unidades realmente ejecutadas según especificaciones de Proyecto.

| Código | Ud | Descripción | Rendimiento | Precio | Importe |
|---|---|---|---|---|---|
| mt10hmf055ftb | m³ | Concreto simple f'c=315 kg/cm² (31 MPa), no expuesto a ciclos de congelamiento y deshielo, exposición a sulfatos severa, con baja permeabilidad en exposición al agua, no expuesto a cloruros, tamaño máximo del agregado 19 mm, consistencia blanda, premezclado en planta, según el Reglamento Nacional de Edificaciones NTE E.060. (material) | 0.185 | 271.81 | 50.285 |
| mt04lpv010a | Ud | Ladrillo cerámico perforado (panal), para revestir, 24x11,5x9 cm, densidad 780 kg/m³. (material) | 106 | 1.28 | 135.680 |
| mt08aaa010a | m³ | Agua. (material) | 0.016 | 4.68 | 0.075 |
| mt01arg005a | t | Arena de cantera, para mortero preparado en obra. (material) | 0.122 | 62.49 | 7.624 |
| mt08cem000b | kg | Cemento gris en sacos. (material) | 28.514 | 0.47 | 13.402 |
| mt08adt010 | kg | Aditivo hidrófugo para impermeabilización de morteros u concretos. (material) | 0.394 | 3.75 | 1.478 |
| mt11tfa010c | Ud | Marco y tapa de fundición, 60x60 cm, para caja de registro modular, carga de rotura 125 kN. (material) | 1 | 204.52 | 204.520 |
| mq06hor010 | h | Mezcladora de concreto eléctrica con una capacidad de amasado de 160 l. (maquinaria) | 0.064 | 10.45 | 0.669 |
| mo020 | h | Operario de construcción. (mano de obra) | 2.651 | 31.48 | 83.453 |
| mo113 | h | Peón de construcción. (mano de obra) | 2.719 | 21.05 | 57.235 |
| % | % | Herramientas | 2 % | 554.421 | 11.088 |
|  |  | Costes directos |  |  | 565.509 |

Residuos:
- colocación: mt10hmf055ftb; factor de residuo 0.00156711
- colocación: mt04lpv010a Ladrillo cerámico perforado (panal), para revestir, 24x11,5x9 cm, densidad 780 kg/m³; factor de residuo 0.02646
- colocación: mt01arg005a Arena de cantera, para mortero preparado en obra; factor de residuo 0.00501329
- colocación: mt08cem000b Cemento gris en sacos; factor de residuo 0.0063
- colocación: mt08adt010 Aditivo hidrófugo para impermeabilización de morteros u concretos; factor de residuo 0.055

## Recursos

**mt10hmf055ftb** m³ Concreto simple f'c=315 kg/cm² (31 MPa)
Datos técnicos: Coste energético 2208.000 MJ; Emisión de CO2 253.000 kg; Código LER 17 01 01; Masa del elemento 2300 kg; Volumen 1.533333 m3

**mt04lpv010a** Ud Ladrillo cerámico perforado (panal), para revestir, 24x11,5x9 cm, densidad 780 kg/m³
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000b** kg Cemento gris en sacos
Datos técnicos: Coste energético 7.174 MJ; Emisión de CO2 0.904 kg; Código LER 17 01 01; Masa del elemento 1 kg; Volumen 0.000667 m3
Residuos:
- embalaje: re150101 Envases de papel y cartón. (componente de residuo); rendimiento 0.014 kg; Código LER 15 01 01; Masa del elemento 1 kg; Volumen 0.001333 m3
- embalaje: re170201 Madera; rendimiento 0.001 kg
- embalaje: re170203 Plástico; rendimiento 0.003 kg

**mt08adt010** kg Aditivo hidrófugo para impermeabilización de morteros u concretos
Datos técnicos: Coste energético 71.130 MJ; Emisión de CO2 2.824 kg; Código LER 17 09 04; Masa del elemento 1 kg; Volumen 0.000667 m3
Residuos:
- embalaje: re170203 Plástico; rendimiento 0.032 kg

**mt11tfa010c** Ud Marco y tapa de fundición, 60x60 cm, para caja de registro modular, carga de rotura 125 kN
Datos técnicos: Coste energético 969.239 MJ; Emisión de CO2 60.461 kg
Residuos:
- embalaje: re150101 Envases de papel y cartón; rendimiento 0.072 kg
