# Caja de derivación

- Propiedad del archivo: CYPE Ingenieros S.A.
- Formato: FIEBDC-3/2016
- Programa: Generador de precios de la construcción. CYPE Ingenieros, S.A.
- Fecha: 25/10/2024
- Ámbito geográfico: Perú
- Divisa: PEN
- Costes indirectos: 3 %
- Gastos generales: 13 %
- Beneficio industrial: 6 %
- IVA: 18 %

## I Instalaciones

### IG Gases combustibles

#### IGL Detección y alarma

**IGL025** Ud Caja de derivación.
Caja de derivación estanca, rectangular, de 105x105x55 mm, con 7 conos y tapa de registro con tornillos de 1/4 de vuelta. Instalación en superficie. Incluso regletas de conexión y elementos de fijación.
Incluye: Colocación y fijación. Montaje, conexionado y comprobación de su correcto funcionamiento.
Criterio de medición de proyecto: Número de unidades previstas, según documentación gráfica de Proyecto.
Criterio de medición de obra: Se medirá el número de unidades realmente ejecutadas según especificaciones de Proyecto.

| Código | Ud | Descripción | Rendimiento | Precio | Importe |
|---|---|---|---|---|---|
| mt35caj030d | Ud | Caja de derivación estanca, rectangular, de 105x105x55 mm, con 7 conos y tapa de registro con tornillos de 1/4 de vuelta, para instalar en superficie. Incluso regletas de conexión y elementos de fijación. (material) | 1 | 16 | 16.000 |
| mo006 | h | Operario instalador de de redes y equipos de detección y seguridad. (mano de obra) | 0.132 | 32.35 | 4.270 |
| mo105 | h | Oficial instalador de de redes y equipos de detección y seguridad. (mano de obra) | 0.132 | 21.82 | 2.880 |
| % | % | Herramientas | 2 % | 23.150 | 0.463 |
|  |  | Costes directos |  |  | 23.613 |

## Recursos

**mt35caj030d** Ud Caja de derivación estanca
Datos técnicos: Coste energético 28.111 MJ; Emisión de CO2 1.420 kg
Residuos:
- embalaje: re150101 Envases de papel y cartón. (componente de residuo); rendimiento 0.03 kg; Código LER 15 01 01; Masa del elemento 1 kg; Volumen 0.001333 m3
