# Regulador de gases licuados del petróleo (GLP)

- Propiedad del archivo: CYPE Ingenieros S.A.
- Formato: FIEBDC-3/2016
- Programa: Generador de precios de la construcción. CYPE Ingenieros, S.A.
- Fecha: 03/04/2024
- Ámbito geográfico: Perú
- Divisa: PEN
- Costes indirectos: 3 %
- Gastos generales: 13 %
- Beneficio industrial: 6 %
- IVA: 18 %

## I Instalaciones

### IG Gases combustibles

#### IGW Elementos

**IGW005** Ud Regulador de gases licuados del petróleo (GLP).
Regulador de presión regulable, de 11,03 kg/h de caudal nominal, de 1,72 a 6,9 bar de presión de entrada y de 22 a 32 mbar de presión de salida.
Incluye: Montaje, conexionado y comprobación de su correcto funcionamiento.
Criterio de medición de proyecto: Número de unidades previstas, según documentación gráfica de Proyecto.
Criterio de medición de obra: Se medirá el número de unidades realmente ejecutadas según especificaciones de Proyecto.

| Código | Ud | Descripción | Rendimiento | Precio | Importe |
|---|---|---|---|---|---|
| mt43acr601a | Ud | Regulador de presión regulable, de 11,03 kg/h de caudal nominal, de 1,72 a 6,9 bar de presión de entrada y de 22 a 32 mbar de presión de salida. (material) | 1 | 110.85 | 110.850 |
| mo010 | h | Operario instalador de gas. (mano de obra) | 0.331 | 32.15 | 10.642 |
| mo109 | h | Oficial instalador de gas. (mano de obra) | 0.331 | 21.68 | 7.176 |
| % | % | Herramientas | 2 % | 128.668 | 2.573 |
|  |  | Costes directos |  |  | 131.241 |

## Recursos

**mt43acr601a** Ud Regulador de presión regulable
Datos técnicos: Coste energético 109.074 MJ; Emisión de CO2 6.856 kg
Residuos:
- embalaje: re150101 Envases de papel y cartón. (componente de residuo); rendimiento 0.072 kg; Código LER 15 01 01; Masa del elemento 1 kg; Volumen 0.001333 m3
