# Tubería multicapa de polietileno reticulado/aluminio/polietileno (PE-X/Al/PE), "TERMOCONCEPT"

- Propiedad del archivo: CYPE Ingenieros S.A.
- Formato: FIEBDC-3/2016
- Programa: Generador de precios de la construcción. CYPE Ingenieros, S.A.
- Fecha: 03/04/2024
- Ámbito geográfico: Perú
- Divisa: PEN
- Costes indirectos: 3 %
- Gastos generales: 13 %
- Beneficio industrial: 6 %
- IVA: 18 %

## I Instalaciones

### IH Tuberías para fluidos

#### IHM Tuberías multicapa

**IHM113** m Tubería multicapa de polietileno reticulado/aluminio/polietileno (PE-X/Al/PE), "TERMOCONCEPT".
Tubería formada por tubo multicapa de polietileno reticulado/aluminio/polietileno (PE-X/Al/PE), de 16 mm de diámetro exterior y 2 mm de espesor "TERMOCONCEPT". Instalación en superficie. Incluso material auxiliar para montaje y sujeción a la obra, accesorios y piezas especiales.
Incluye: Replanteo. Colocación y fijación de tubos, accesorios y piezas especiales.
Criterio de medición de proyecto: Longitud medida según documentación gráfica de Proyecto.
Criterio de medición de obra: Se medirá la longitud realmente ejecutada según especificaciones de Proyecto.

| Código | Ud | Descripción | Rendimiento | Precio | Importe |
|---|---|---|---|---|---|
| mt37tmc406h | Ud | Material auxiliar para montaje y sujeción a la obra de las tuberías multicapa de polietileno reticulado/aluminio/polietileno (PE-X/Al/PE), "TERMOCONCEPT", de 16 mm de diámetro exterior. (material) | 1 | 0.27 | 0.270 |
| mt37tmc026hg | m | Tubo multicapa de polietileno reticulado/aluminio/polietileno (PE-X/Al/PE), de 16 mm de diámetro exterior y 2 mm de espesor "TERMOCONCEPT", según ISO 21003-1, con el precio incrementado el 30% en concepto de accesorios y piezas especiales. (material) | 1 | 6.94 | 6.940 |
| mo008 | h | Operario plomero. (mano de obra) | 0.04 | 32.15 | 1.286 |
| mo107 | h | Oficial plomero. (mano de obra) | 0.04 | 21.68 | 0.867 |
| % | % | Herramientas | 2 % | 9.363 | 0.187 |
|  |  | Costes directos |  |  | 9.550 |

Residuos:
- colocación: mt37tmc026hg; factor de residuo 0.0275045

## Recursos

**mt37tmc026hg** m Tubo multicapa de polietileno reticulado/aluminio/polietileno (PE-X/Al/PE)
Datos técnicos: Coste energético 14.320 MJ; Emisión de CO2 0.660 kg; Código LER 17 02 03; Masa del elemento 0.111 kg; Volumen 0.000185 m3
