# Acoplador de bus KNX

- Propiedad del archivo: CYPE Ingenieros S.A.
- Formato: FIEBDC-3/2016
- Programa: Generador de precios de la construcción. CYPE Ingenieros, S.A.
- Fecha: 03/04/2024
- Ámbito geográfico: Perú
- Divisa: PEN
- Costes indirectos: 3 %
- Gastos generales: 13 %
- Beneficio industrial: 6 %
- IVA: 18 %

## I Instalaciones

### IM Domóticas e inmóticas

#### IMK Componentes del sistema KNX

**IMK050** Ud Acoplador de bus KNX.
Acoplador de bus de 2 módulos, con protocolo de comunicación KNX. Montaje en carril DIN.
Incluye: Montaje y conexionado.
Criterio de medición de proyecto: Número de unidades previstas, según documentación gráfica de Proyecto.
Criterio de medición de obra: Se medirá el número de unidades realmente ejecutadas según especificaciones de Proyecto.

| Código | Ud | Descripción | Rendimiento | Precio | Importe |
|---|---|---|---|---|---|
| mt35dac110a | Ud | Acoplador de bus de 2 módulos, con protocolo de comunicación KNX, con borne de conexión y derivación, para montaje en carril DIN. (material) | 1 | 404.15 | 404.150 |
| mo003 | h | Operario electricista. (mano de obra) | 0.265 | 32.15 | 8.520 |
| mo102 | h | Oficial electricista. (mano de obra) | 0.265 | 21.68 | 5.745 |
| mo123 | h | Especialista en la puesta en marcha de instalaciones. (mano de obra) | 0.53 | 60.81 | 32.229 |
| % | % | Herramientas | 2 % | 450.644 | 9.013 |
|  |  | Costes directos |  |  | 459.657 |
