# Actuador mixto KNX

- Propiedad del archivo: CYPE Ingenieros S.A.
- Formato: FIEBDC-3/2016
- Programa: Generador de precios de la construcción. CYPE Ingenieros, S.A.
- Fecha: 25/10/2024
- Ámbito geográfico: Perú
- Divisa: PEN
- Costes indirectos: 3 %
- Gastos generales: 13 %
- Beneficio industrial: 6 %
- IVA: 18 %

## I Instalaciones

### IM Domóticas e inmóticas

#### IMK Componentes del sistema KNX

**IMK530** Ud Actuador mixto KNX.
Actuador de conmutación para control de hasta 6 dispositivos o de hasta 3 accionamientos de persianas, de 4 módulos, con protocolo de comunicación KNX, de 16 A de intensidad máxima para alimentación a 230 V. Montaje en carril DIN.
Incluye: Montaje y conexionado.
Criterio de medición de proyecto: Número de unidades previstas, según documentación gráfica de Proyecto.
Criterio de medición de obra: Se medirá el número de unidades realmente ejecutadas según especificaciones de Proyecto.

| Código | Ud | Descripción | Rendimiento | Precio | Importe |
|---|---|---|---|---|---|
| mt35dat100a | Ud | Actuador de conmutación para control de hasta 6 dispositivos o de hasta 3 accionamientos de persianas, de 4 módulos, con protocolo de comunicación KNX, de 16 A de intensidad máxima para alimentación a 230 V, con borne de conexión y derivación KNX, para montaje en carril DIN. (material) | 1 | 828.32 | 828.320 |
| mo003 | h | Operario electricista. (mano de obra) | 0.291 | 32.35 | 9.414 |
| mo102 | h | Oficial electricista. (mano de obra) | 0.291 | 21.82 | 6.350 |
| mo123 | h | Especialista en la puesta en marcha de instalaciones. (mano de obra) | 0.583 | 61.18 | 35.668 |
| % | % | Herramientas | 2 % | 879.752 | 17.595 |
|  |  | Costes directos |  |  | 897.347 |
