# Sirena exterior

- Propiedad del archivo: CYPE Ingenieros S.A.
- Formato: FIEBDC-3/2016
- Programa: Generador de precios de la construcción. CYPE Ingenieros, S.A.
- Fecha: 25/10/2024
- Ámbito geográfico: Perú
- Divisa: PEN
- Costes indirectos: 3 %
- Gastos generales: 13 %
- Beneficio industrial: 6 %
- IVA: 18 %

## I Instalaciones

### IO Contra incendios

#### IOD Detección y alarma

**IOD006** Ud Sirena exterior.
Sirena electrónica, de ABS color rojo, con señal óptica y acústica y rótulo "FUEGO". Instalación en paramento exterior. Incluso elementos de fijación.
Incluye: Replanteo. Fijación al paramento. Montaje, conexionado y comprobación de su correcto funcionamiento.
Criterio de medición de proyecto: Número de unidades previstas, según documentación gráfica de Proyecto.
Criterio de medición de obra: Se medirá el número de unidades realmente ejecutadas según especificaciones de Proyecto.

| Código | Ud | Descripción | Rendimiento | Precio | Importe |
|---|---|---|---|---|---|
| mt41pig160 | Ud | Sirena electrónica, de ABS color rojo, con señal óptica y acústica y rótulo "FUEGO", alimentación a 24 Vcc, potencia sonora de 90 dB a 1 m y consumo de 230 mA, para instalar en paramento exterior. Incluso elementos de fijación. (material) | 1 | 313.17 | 313.170 |
| mo006 | h | Operario instalador de de redes y equipos de detección y seguridad. (mano de obra) | 0.662 | 32.35 | 21.416 |
| mo105 | h | Oficial instalador de de redes y equipos de detección y seguridad. (mano de obra) | 0.662 | 21.82 | 14.445 |
| % | % | Herramientas | 2 % | 349.031 | 6.981 |
|  |  | Costes directos |  |  | 356.012 |

## Recursos

**mt41pig160** Ud Sirena electrónica
Datos técnicos: Coste energético 0.018 MJ; Emisión de CO2 0.029 kg
Residuos:
- embalaje: re150101 Envases de papel y cartón. (componente de residuo); rendimiento 0.034 kg; Código LER 15 01 01; Masa del elemento 1 kg; Volumen 0.001333 m3
