# Detector analógico

- Propiedad del archivo: CYPE Ingenieros S.A.
- Formato: FIEBDC-3/2016
- Programa: Generador de precios de la construcción. CYPE Ingenieros, S.A.
- Fecha: 25/10/2024
- Ámbito geográfico: Perú
- Divisa: PEN
- Costes indirectos: 3 %
- Gastos generales: 13 %
- Beneficio industrial: 6 %
- IVA: 18 %

## I Instalaciones

### IO Contra incendios

#### IOD Detección y alarma

**IOD102** Ud Detector analógico.
Detector óptico de humos analógico direccionable con aislador de cortocircuito, de ABS color blanco, formado por un elemento sensible a los humos claros, para alimentación de 12 a 24 Vcc, con led de activación e indicador de alarma y salida para piloto de señalización remota, para instalación con canalización de protección de cableado fija en superficie. Incluso zócalo suplementario, base universal y elementos de fijación.
Criterio de valoración económica: El precio no incluye la canalización de protección de cableado.
Incluye: Replanteo. Fijación del zócalo suplementario. Fijación de la base. Montaje, conexionado y comprobación de su correcto funcionamiento.
Criterio de medición de proyecto: Número de unidades previstas, según documentación gráfica de Proyecto.
Criterio de medición de obra: Se medirá el número de unidades realmente ejecutadas según especificaciones de Proyecto.

| Código | Ud | Descripción | Rendimiento | Precio | Importe |
|---|---|---|---|---|---|
| mt41pig510 | Ud | Detector óptico de humos analógico direccionable con aislador de cortocircuito, de ABS color blanco, formado por un elemento sensible a los humos claros, para alimentación de 12 a 24 Vcc, con led de activación e indicador de alarma y salida para piloto de señalización remota. (material) | 1 | 218.72 | 218.720 |
| mt41pig550 | Ud | Base universal, de ABS color blanco, para detector analógico. Incluso elementos de fijación. (material) | 1 | 74.56 | 74.560 |
| mt41pig551 | Ud | Zócalo suplementario de base universal, de ABS color blanco, para instalación con canalización fija en superficie. (material) | 1 | 39.77 | 39.770 |
| mo006 | h | Operario instalador de de redes y equipos de detección y seguridad. (mano de obra) | 0.662 | 32.35 | 21.416 |
| mo105 | h | Oficial instalador de de redes y equipos de detección y seguridad. (mano de obra) | 0.662 | 21.82 | 14.445 |
| % | % | Herramientas | 2 % | 368.911 | 7.378 |
|  |  | Costes directos |  |  | 376.289 |

## Recursos

**mt41pig510** Ud Detector óptico de humos analógico direccionable con aislador de cortocircuito
Datos técnicos: Coste energético 31.013 MJ; Emisión de CO2 1.659 kg
Residuos:
- embalaje: re150101 Envases de papel y cartón. (componente de residuo); rendimiento 0.033 kg; Código LER 15 01 01; Masa del elemento 1 kg; Volumen 0.001333 m3

**mt41pig550** Ud Base universal, de ABS color blanco, para detector analógico. Incluso elementos de fijación
Datos técnicos: Coste energético 0.017 MJ; Emisión de CO2 0.027 kg
Residuos:
- embalaje: re150101 Envases de papel y cartón; rendimiento 0.032 kg
